# Sèche-mains

- Propriété du fichier: CYPE INGENIEROS, S.A.
- Format: FIEBDC-3/2002
- Devise: EUR
- Coûts indirects: 3.00 %
- Frais généraux: 13.00 %
- Bénéfice: 6.00 %
- TVA: 20.00 %

## T Équipements techniques

### TB Équipements sanitaires

#### TBC Séchoirs

**TBC010** U Sèche-mains.
Sèche-mains électrique, de 1600 W de puissance calorifique, avec carcasse en acier inoxydable, avec interrupteur optique par approche des mains avec 1' de temps maximum de fonctionnement, de 225x160x282 mm. Comprend les éléments de fixation.
Inclut: Implantation. Mise en place et fixation. Connexion au réseau électrique. Contrôle de son bon fonctionnement.
Critère pour le métré: Nombre d'unités prévues, selon documentation graphique du Projet.
Critère pour le mémoire: On mesurera le nombre d'unités réellement mises en place selon les spécifications du Projet.

| Code | U | Désignation | Quantité | Prix | Montant |
|---|---|---|---|---|---|
| mt31abp120a | U | Sèche-mains électrique, de 1600 W de puissance calorifique, avec carcasse en acier inoxydable, avec interrupteur optique par approche des mains avec 1' de temps maximum de fonctionnement, de 225x160x282 mm. (matériau) | 1.000 | 196.23 | 196.23 |
| op00ato010 |  | Tournevis. | 1.000 | 0.00 | 0.00 |
| op00tal010 |  | Perceuse. | 1.000 | 0.00 | 0.00 |
| mo107 | h | Ouvrier professionnel II/OP plombier. (main-d'œuvre) | 0.250 | 25.99 | 6.50 |
| % | % | Frais de chantier des unités d'ouvrage | 2 % | 202.73 | 4.05 |
|  |  | Coûts directs |  |  | 206.78 |
