# Scellement de joint en milieux humides

- Propriété du fichier: CYPE INGENIEROS, S.A.
- Format: FIEBDC-3/2002
- Devise: EUR
- Coûts indirects: 3.00 %
- Frais généraux: 13.00 %
- Bénéfice: 6.00 %
- TVA: 20.00 %

## T Équipements techniques

### TB Équipements sanitaires

#### TBJ Jonctions équipements sanitaires / maçonnerie

**TBJ010** m Scellement de joint en milieux humides.
Scellement de joint en milieux humides, sur des appareils sanitaires, de 10 mm de largeur et 10 mm de profondeur, avec silicone acétique monocomposante, antimoisissure, couleur blanche.
Inclut: Préparation et nettoyage du joint. Scellement. Arrêts. Nettoyage final.
Critère pour le métré: Longueur mesurée selon documentation graphique du Projet.
Critère pour le mémoire: On mesurera la longueur réellement exécutée selon les spécifications du Projet.

| Code | U | Désignation | Quantité | Prix | Montant |
|---|---|---|---|---|---|
| mt15sja025a | U | Cartouche de silicone acétique monocomposante, antimoisissure, couleur blanche, de 310 ml. (matériau) | 0.333 | 7.39 | 2.46 |
| mo113 | h | Ouvrier d'exécution I/OE1 construction. (main-d'œuvre) | 0.060 | 24.51 | 1.47 |
| % | % | Frais de chantier des unités d'ouvrage | 2 % | 3.93 | 0.08 |
|  |  | Coûts directs |  |  | 4.01 |
