# Trappe hydraulique de remplissage de silo pour stockage de biomasse

- Propriété du fichier: CYPE INGENIEROS, S.A.
- Format: FIEBDC-3/2002
- Devise: EUR
- Coûts indirects: 3.00 %
- Frais généraux: 13.00 %
- Bénéfice: 6.00 %
- TVA: 20.00 %

## T Équipements techniques

### TC ECS et chauffage

#### TCB Biomasse

**TCB120** U Trappe hydraulique de remplissage de silo pour stockage de biomasse.
Trappe hydraulique de remplissage de 2000x2000 mm pour silo de stockage de biomasse, surcharge maximale de trafic de 20 kN/m², constituée de plaque d'aluminium, cadre et grille de protection en acier galvanisé; avec drainage pour eau de pluie. Totalement montée.
Inclut: Implantation. Mise en place de la vanne.
Critère pour le métré: Nombre d'unités prévues, selon documentation graphique du Projet.
Critère pour le mémoire: On mesurera le nombre d'unités réellement exécutées selon les spécifications du Projet.

| Code | U | Désignation | Quantité | Prix | Montant |
|---|---|---|---|---|---|
| mt38gil800a | U | Trappe hydraulique de remplissage de 2000x2000 mm pour silo de stockage de biomasse, surcharge maximale de trafic de 20 kN/m², constituée de plaque d'aluminium, cadre et grille de protection en acier galvanisé; avec drainage pour eau de pluie. (matériau) | 1.000 | 11619.08 | 11619.08 |
| mo020 | h | Compagnon professionnel III/CP2 construction. (main-d'œuvre) | 6.000 | 29.25 | 175.50 |
| mo113 | h | Ouvrier d'exécution I/OE1 construction. (main-d'œuvre) | 6.000 | 24.51 | 147.06 |
| % | % | Frais de chantier des unités d'ouvrage | 2 % | 11941.64 | 238.83 |
|  |  | Coûts directs |  |  | 12180.47 |
