# Concentrateur de données pour compteurs d'énergie ou d'eau

- Propriété du fichier: CYPE INGENIEROS, S.A.
- Format: FIEBDC-3/2002
- Devise: EUR
- Coûts indirects: 3.00 %
- Frais généraux: 13.00 %
- Bénéfice: 6.00 %
- TVA: 20.00 %

## T Équipements techniques

### TC ECS et chauffage

#### TCF Dispositifs de contrôle centralisé

**TCF040** U Concentrateur de données pour compteurs d'énergie ou d'eau.
Concentrateur de données pour lecture à distance des compteurs d'énergie ou d'eau jusqu'à un maximum de 20 logements, avec bus de communication M-Bus, écran et clavier, montage sur rail DIN, de 105x94x58 mm. Totalement monté, connecté et testé.
Inclut: Implantation. Mise en place et fixation des éléments. Connexion.
Critère pour le métré: Nombre d'unités prévues, selon documentation graphique du Projet.
Critère pour le mémoire: On mesurera le nombre d'unités réellement exécutées selon les spécifications du Projet.

| Code | U | Désignation | Quantité | Prix | Montant |
|---|---|---|---|---|---|
| mt38alb735a | U | Concentrateur de données pour lecture à distance des compteurs d'énergie ou d'eau jusqu'à un maximum de 20 logements, avec bus de communication M-Bus, écran et clavier, montage sur rail DIN, de 105x94x58 mm. (matériau) | 1.000 | 1576.85 | 1576.85 |
| mt35cun200a | m | Câble bus blindé à 2 fils, de 1 mm² de section par fil (matériau) | 30.000 | 0.50 | 15.00 |
| mo005 | h | Compagnon professionnel III/CP2 installateur de climatisation. (main-d'œuvre) | 1.000 | 30.20 | 30.20 |
| mo104 | h | Ouvrier professionnel II/OP installateur de climatisation. (main-d'œuvre) | 1.000 | 25.99 | 25.99 |
| % | % | Frais de chantier des unités d'ouvrage | 2 % | 1648.04 | 32.96 |
|  |  | Coûts directs |  |  | 1681.00 |
