# Cheminée collective à paroi simple

- Propriété du fichier: CYPE INGENIEROS, S.A.
- Format: FIEBDC-3/2002
- Devise: EUR
- Coûts indirects: 3.00 %
- Frais généraux: 13.00 %
- Bénéfice: 6.00 %
- TVA: 20.00 %

## T Équipements techniques

### TC ECS et chauffage

#### TCV Systèmes d'évacuation des produits de la combustion

**TCV140** m Cheminée collective à paroi simple.
Cheminée collective modulaire métallique, constituée de tube à paroi simple d'acier inoxydable AISI 316L avec joint d'étanchéité, de 100 mm de diamètre intérieur, température maximale de 200°C, pression de travail allant jusqu'à 200 Pa, pour l'évacuation des produits de la combustion, avec surpression, des chaudières murales à condensation, à gaz. Comprend les accessoires, les pièces spéciales, les modules finaux et le matériau auxiliaire pour le montage et la fixation à l'ouvrage.
Critère d'évaluation économique: Le prix ne comprend ni le conduit de connexion entre la chaudière et la cheminée collective ni les clapets antiretour.
Inclut: Implantation. Présentation des tuyaux, des accessoires, des pièces spéciales et des modules finaux. Fixation des produits complémentaires pour le montage et la fixation à l'ouvrage. Montage. Connexion et contrôle de son bon fonctionnement.
Critère pour le métré: Longueur mesurée du départ de la cheminée jusqu'à la partie supérieure du module final, selon documentation graphique du Projet.
Critère pour le mémoire: On mesurera, du départ de la cheminée jusqu'à la partie supérieure du module final, la longueur réellement exécutée selon les spécifications du Projet.

| Code | U | Désignation | Quantité | Prix | Montant |
|---|---|---|---|---|---|
| mt20din201a | U | Matériau auxiliaire pour montage et fixation à l'ouvrage des tubes à paroi simple d'acier inoxydable AISI 316L avec joint d'étanchéité, de 100 mm de diamètre intérieur. (matériau) | 1.000 | 2.94 | 2.94 |
| mt20din200aq | m | Tube à paroi simple d'acier inoxydable AISI 316L avec joint d'étanchéité, de 100 mm de diamètre intérieur, température maximale de 200°C, pression de travail allant jusqu'à 200 Pa, selon NF EN 1856-2, avec le prix augmenté de 80% pour cause d'accessoires, pièces spéciales et modules finaux. (matériau) | 1.000 | 88.12 | 88.12 |
| mo004 | h | Compagnon professionnel III/CP2 chauffagiste. (main-d'œuvre) | 0.280 | 30.20 | 8.46 |
| mo103 | h | Ouvrier professionnel II/OP chauffagiste. (main-d'œuvre) | 0.280 | 25.99 | 7.28 |
| % | % | Frais de chantier des unités d'ouvrage | 2 % | 106.80 | 2.14 |
|  |  | Coûts directs |  |  | 108.94 |
