# Rail électrifié triphasé

- Propriété du fichier: CYPE INGENIEROS, S.A.
- Format: FIEBDC-3/2002
- Devise: EUR
- Coûts indirects: 3.00 %
- Frais généraux: 13.00 %
- Bénéfice: 6.00 %
- TVA: 20.00 %

## T Équipements techniques

### TE Éclairage

#### TEI Équipements intérieurs

**TEI390** m Rail électrifié triphasé.
Rail électrifié triphasé universel, pour 230/400 V de tension et 16 A d'intensité maximum, constitué de profilé en aluminium extrudé, de 56x32,5x1000 mm, de couleur noire; trois circuits indépendants plus un neutre et un autre de prise de terre; protection IP20 et isolation classe F. Installation encastrée.
Critère d'évaluation économique: Le prix ne comprend pas les travaux auxiliaires de maçonnerie pour installations.
Inclut: Implantation et tracé. Montage, connexion et contrôle de son bon fonctionnement.
Critère pour le métré: Longueur mesurée selon documentation graphique du Projet.
Critère pour le mémoire: On mesurera la longueur réellement exécutée selon les spécifications du Projet.

| Code | U | Désignation | Quantité | Prix | Montant |
|---|---|---|---|---|---|
| mt34ctl015aa | m | Rail électrifié triphasé universel, pour 230/400 V de tension et 16 A d'intensité maximum, constitué de profilé en aluminium extrudé, de 56x32,5x1000 mm, de couleur noire; trois circuits indépendants plus un neutre et un autre de prise de terre; protection IP20 et isolation classe F, à encastrer. (matériau) | 1.000 | 30.91 | 30.91 |
| mo003 | h | Compagnon professionnel III/CP2 électricien. (main-d'œuvre) | 0.100 | 30.20 | 3.02 |
| mo102 | h | Ouvrier professionnel II/OP électricien. (main-d'œuvre) | 0.100 | 25.99 | 2.60 |
| % | % | Frais de chantier des unités d'ouvrage | 2 % | 36.53 | 0.73 |
|  |  | Coûts directs |  |  | 37.26 |
