# Tuyauterie pour conduite montante individuelle de gaz

- Propriété du fichier: CYPE INGENIEROS, S.A.
- Format: FIEBDC-3/2002
- Devise: EUR
- Coûts indirects: 3.00 %
- Frais généraux: 13.00 %
- Bénéfice: 6.00 %
- TVA: 20.00 %

## T Équipements techniques

### TG Installations de gaz

#### TGO Conduites

**TGO020** m Tuyauterie pour conduite montante individuelle de gaz.
Tuyauterie, pour conduite montante individuelle de gaz, placée superficiellement et fixée à la surface support, formée de tube en cuivre étiré à froid sans soudure, diamètre D=10/12 mm et 1 mm d'épaisseur. Comprend matériau auxiliaire pour le montage et la fixation à l'ouvrage, les accessoires et les pièces spéciales placées via soudure forte par capillarité.
Inclut: Implantation et tracé. Mise en place des tubes. Montage, connexion et contrôle de son bon fonctionnement.
Critère pour le métré: Longueur mesurée selon documentation graphique du Projet.
Critère pour le mémoire: On mesurera la longueur réellement exécutée selon les spécifications du Projet.

| Code | U | Désignation | Quantité | Prix | Montant |
|---|---|---|---|---|---|
| mt43tco400a | U | Matériau auxiliaire pour montage et fixation à l'ouvrage des tuyaux de cuivre étiré à froid sans soudure, diamètre D=10/12 mm. (matériau) | 1.000 | 0.08 | 0.08 |
| mt43tco010ad | m | Tube en cuivre étiré à froid sans soudure, diamètre D=10/12 mm et 1 mm d'épaisseur, selon NF EN 1057, avec le prix augmenté de 15% pour cause d'accessoires et pièces spéciales. (matériau) | 1.000 | 1.89 | 1.89 |
| op00ato010 |  | Tournevis. | 1.000 | 0.00 | 0.00 |
| op00mar010 |  | Marteau. | 1.000 | 0.00 | 0.00 |
| op00tal010 |  | Perceuse. | 1.000 | 0.00 | 0.00 |
| mo010 | h | Compagnon professionnel III/CP2 installateur de gaz. (main-d'œuvre) | 0.280 | 30.20 | 8.46 |
| mo109 | h | Ouvrier professionnel II/OP installateur de gaz. (main-d'œuvre) | 0.280 | 25.99 | 7.28 |
| % | % | Frais de chantier des unités d'ouvrage | 2 % | 17.71 | 0.35 |
|  |  | Coûts directs |  |  | 18.06 |
