# Réservoir de gaz de pétrole liquéfiés (GPL), de surface

- Propriété du fichier: CYPE INGENIEROS, S.A.
- Format: FIEBDC-3/2002
- Devise: EUR
- Coûts indirects: 3.00 %
- Frais généraux: 13.00 %
- Bénéfice: 6.00 %
- TVA: 20.00 %

## T Équipements techniques

### TG Installations de gaz

#### TGR Réservoirs

**TGR060** U Réservoir de gaz de pétrole liquéfiés (GPL), de surface.
Réservoir homologué de gaz de pétrole liquéfiés (GPL), apparente, en tôle d'acier, de 1000 mm de diamètre et 1470 mm de longueur, avec une capacité de 1000 litres. Comprend le capot rabattable, la bouche de charge, l'indicateur de niveau, le tube plongeur pour prise de gaz dans phase liquide, les vannes, le manomètre, le couvercle de drainage, les accessoires de connexion, la borne de prise de terre et les éléments de protection selon la norme.
Critère d'évaluation économique: Le prix ne comprend ni l'ouvrage civil ni la prise de terre.
Inclut: Implantation. Mise en place du réservoir sur les appuis. Fixation du réservoir aux appuis. Montage, connexion et contrôle de son bon fonctionnement.
Critère pour le métré: Nombre d'unités prévues, selon documentation graphique du Projet.
Critère pour le mémoire: On mesurera le nombre d'unités réellement exécutées selon les spécifications du Projet.

| Code | U | Désignation | Quantité | Prix | Montant |
|---|---|---|---|---|---|
| mt43dep020aabb | U | Réservoir homologué de gaz de pétrole liquéfiés (GPL), apparente, en tôle d'acier, de 1000 mm de diamètre et 1470 mm de longueur, avec une capacité de 1000 litres. Traitement extérieur: sablage SA 2 1/2, impression antioxydante et finition avec émail en polyuréthane couleur blanche. Comprend le capot rabattable, la bouche de charge, l'indicateur de niveau magnétique, le tube plongeur pour prise de gaz en phase liquide, l'ensemble des vannes, le manomètre, le couvercle de drainage, les accessoires de connexion, le borne de prise de terre et les éléments de protection selon la norme. (matériau) | 1.000 | 1853.00 | 1853.00 |
| mq04cag010a | h | Camion grue jusqu'à 6 t de charge maximale. (matériel) | 0.250 | 55.38 | 13.85 |
| mo010 | h | Compagnon professionnel III/CP2 installateur de gaz. (main-d'œuvre) | 10.000 | 30.20 | 302.00 |
| mo109 | h | Ouvrier professionnel II/OP installateur de gaz. (main-d'œuvre) | 10.000 | 25.99 | 259.90 |
| % | % | Frais de chantier des unités d'ouvrage | 2 % | 2428.75 | 48.58 |
|  |  | Coûts directs |  |  | 2477.33 |
