# Boîte de dérivation

- Propriété du fichier: CYPE INGENIEROS, S.A.
- Format: FIEBDC-3/2002
- Devise: EUR
- Coûts indirects: 3.00 %
- Frais généraux: 13.00 %
- Bénéfice: 6.00 %
- TVA: 20.00 %

## T Équipements techniques

### TI Protections contre les incendies

#### TIA Détection et alarme

**TIA120** U Boîte de dérivation.
Boîte de dérivation étanche, rectangulaire, de 105x105x55 mm, avec 7 cônes et trappe de visite avec vis de 1/4 de tour. Installation en surface. Comprend les barrettes de dominos et les éléments de fixation.
Inclut: Implantation. Fixation au parement. Montage, connexion et contrôle de son bon fonctionnement.
Critère pour le métré: Nombre d'unités prévues, selon documentation graphique du Projet.
Critère pour le mémoire: On mesurera le nombre d'unités réellement exécutées selon les spécifications du Projet.

| Code | U | Désignation | Quantité | Prix | Montant |
|---|---|---|---|---|---|
| mt35caj030d | U | Boîte de dérivation étanche, rectangulaire, de 105x105x55 mm, avec 7 cônes et trappe de visite avec vis de 1/4 de tour, à installer en surface. Comprend les barrettes de dominos et les éléments de fixation. (matériau) | 1.000 | 3.12 | 3.12 |
| mo006 | h | Compagnon professionnel III/CP2 installateur de réseaux et d'équipements de détection et de sécurité. (main-d'œuvre) | 0.100 | 30.20 | 3.02 |
| mo105 | h | Ouvrier professionnel II/OP installateur de réseaux et d'équipements de détection et de sécurité. (main-d'œuvre) | 0.100 | 25.99 | 2.60 |
| % | % | Frais de chantier des unités d'ouvrage | 2 % | 8.74 | 0.17 |
|  |  | Coûts directs |  |  | 8.91 |
