# Démontage d'un surpresseur d'eau contre les incendies

- Propriété du fichier: CYPE INGENIEROS, S.A.
- Format: FIEBDC-3/2002
- Devise: EUR
- Coûts indirects: 3.00 %
- Frais généraux: 13.00 %
- Bénéfice: 6.00 %
- TVA: 20.00 %

## T Équipements techniques

### TI Protections contre les incendies

#### TID Dépose

**TID110** U Démontage d'un surpresseur d'eau contre les incendies.
Démontage d'un surpresseur d'eau contre les incendies de jusqu'à 100 kg de poids, avec des moyens manuels et mécaniques, sans détériorer les éléments constructifs auxquels il peut être fixé, et chargement manuel et mécanique dans le camion ou la benne.
Critère d'évaluation économique: Le prix comprend le démontage des accessoires et des éléments de fixation.
Inclut: Démontage de l'élément. Obturation des conduites connectées à l'élément. Retrait et stockage du matériau démonté. Nettoyage des restes d'ouvrage. Chargement manuel et mécanique du matériau démonté et des restes d'ouvrage dans le camion ou la benne.
Critère pour le métré: Nombre d'unités prévues, selon documentation graphique du Projet.
Critère pour le mémoire: On mesurera le nombre d'unités réellement démontées selon les spécifications du Projet.

| Code | U | Désignation | Quantité | Prix | Montant |
|---|---|---|---|---|---|
| mq04cag010a | h | Camion grue jusqu'à 6 t de charge maximale. (matériel) | 1.000 | 55.38 | 55.38 |
| mo107 | h | Ouvrier professionnel II/OP plombier. (main-d'œuvre) | 2.000 | 25.99 | 51.98 |
| % | % | Frais de chantier des unités d'ouvrage | 2 % | 107.36 | 2.15 |
|  |  | Coûts directs |  |  | 109.51 |
