# Démontage d'un robinet d'incendie armé (RIA)

- Propriété du fichier: CYPE INGENIEROS, S.A.
- Format: FIEBDC-3/2002
- Devise: EUR
- Coûts indirects: 3.00 %
- Frais généraux: 13.00 %
- Bénéfice: 6.00 %
- TVA: 20.00 %

## T Équipements techniques

### TI Protections contre les incendies

#### TID Dépose

**TID130** U Démontage d'un robinet d'incendie armé (RIA).
Démontage d'un robinet d'incendie armé (RIA) fixée à la surface du parement, avec des moyens manuels, sans détériorer les éléments constructifs auxquels il peut être fixé, et chargement manuel dans le camion ou la benne.
Inclut: Démontage de l'élément. Obturation des conduites connectées à l'élément. Retrait et stockage du matériau démonté. Nettoyage des restes d'ouvrage. Chargement manuel du matériau démonté et des restes d'ouvrage dans le camion ou la benne.
Critère pour le métré: Nombre d'unités prévues, selon documentation graphique du Projet.
Critère pour le mémoire: On mesurera le nombre d'unités réellement démontées selon les spécifications du Projet.

| Code | U | Désignation | Quantité | Prix | Montant |
|---|---|---|---|---|---|
| mo107 | h | Ouvrier professionnel II/OP plombier. (main-d'œuvre) | 0.500 | 25.99 | 13.00 |
| % | % | Frais de chantier des unités d'ouvrage | 2 % | 13.00 | 0.26 |
|  |  | Coûts directs |  |  | 13.26 |
