# Réseau de distribution d'eau

- Propriété du fichier: CYPE INGENIEROS, S.A.
- Format: FIEBDC-3/2002
- Devise: EUR
- Coûts indirects: 3.00 %
- Frais généraux: 13.00 %
- Bénéfice: 6.00 %
- TVA: 20.00 %

## T Équipements techniques

### TI Protections contre les incendies

#### TIP Systèmes d'approvisionnement en eau

**TIP040** m Réseau de distribution d'eau.
Réseau aérien de distribution d'eau pour l'approvisionnement des équipements, constitué de tuyauterie d'acier noir avec soudure longitudinale, de 1" DN 25 mm de diamètre, union vissée, non calorifugé, qui démarre de la source d'approvisionnement d'eau jusqu'à chaque équipement d'extinction d'incendies. Comprend le matériau auxiliaire pour le montage et la fixation à l'ouvrage, les accessoires et les pièces spéciales, couche d'impression antioxydante d'au moins 50 microns d'épaisseur, et deux couches d'émail rouge d'au moins 40 microns d'épaisseur chacune.
Inclut: Implantation du parcours de la tuyauterie et de la situation des éléments de fixation. Présentation des tubes. Fixation des produits complémentaires pour le montage et la fixation à l'ouvrage. Grattage et nettoyage des oxydes. Application d'apprêt antioxydant et d'émail. Mise en place des tubes.
Critère pour le métré: Longueur mesurée selon documentation graphique du Projet.
Critère pour le mémoire: On mesurera la longueur réellement exécutée selon les spécifications du Projet.

| Code | U | Désignation | Quantité | Prix | Montant |
|---|---|---|---|---|---|
| mt08tan330d | U | Matériau auxiliaire pour montage et fixation à l'ouvrage des tuyaux en acier, de 1" DN 25 mm. (matériau) | 1.000 | 0.65 | 0.65 |
| mt08tan010dd | m | Tube en acier noir, avec soudure longitudinale par résistance électrique, série M, de 1" DN 25 mm de diamètre et 3,2 mm d'épaisseur, selon NF EN 10255, avec le prix augmenté de 15% pour cause d'accessoires et pièces spéciales. (matériau) | 1.000 | 6.22 | 6.22 |
| mt27pfi030 | kg | Apprêt antioxydant avec du polyuréthane. (matériau) | 0.014 | 9.35 | 0.13 |
| mt27ess010e | kg | Émail synthétique, couleur rouge RAL 3000, à appliquer sur surfaces métalliques, aspect brillante. (matériau) | 0.029 | 7.12 | 0.21 |
| mo008 | h | Compagnon professionnel III/CP2 plombier. (main-d'œuvre) | 0.280 | 30.20 | 8.46 |
| mo107 | h | Ouvrier professionnel II/OP plombier. (main-d'œuvre) | 0.305 | 25.99 | 7.93 |
| mo038 | h | Compagnon professionnel III/CP2 peintre. (main-d'œuvre) | 0.049 | 29.25 | 1.43 |
| % | % | Frais de chantier des unités d'ouvrage | 2 % | 25.03 | 0.50 |
|  |  | Coûts directs |  |  | 25.53 |
