# Monte-voitures

- Propriété du fichier: CYPE INGENIEROS, S.A.
- Format: FIEBDC-3/2002
- Devise: EUR
- Coûts indirects: 3.00 %
- Frais généraux: 13.00 %
- Bénéfice: 6.00 %
- TVA: 20.00 %

## T Équipements techniques

### TK Appareils élévateurs

#### TKV Monte-voitures

**TKV010** U Monte-voitures.
Fourniture et installation complète de monte-voitures électrique d'adhérence pour 3000 kg et 0,6 m/s, système d'actionnement à 1 vitesse de 2 arrêts (3 m), manoeuvre universelle simple, portes d'accès coulissantes automatiques de 220 cm de largeur et 200 cm de hauteur en acier peint, cabine sans porte et niveau moyen de finition. Comprend les crochets de fixation, les lampes d'éclairage de la gaine, les guides, les câbles de traction et les passe-câbles, les amortisseurs de cuvette, les contrepoids, le groupe tracteur, le tableau et le câble de manoeuvre, l'ossature, le châssis et les portes de cabine avec finitions, limiteur de vitesse et parachute, boutons d'étages et de cabine, sélecteur d'arrêts, installation électrique, ligne téléphonique et systèmes de sécurité. Totalement monté, connecté et testé.
Inclut: Implantation des guides et des niveaux. Mise en place des points de fixation. Installation des lampes d'éclairage de la gaine. Montage des guides, des câbles de traction et des passe-câbles. Mise en place des amortisseurs de cuvette. Mise en place des contrepoids. Présentation des portes d'accès. Montage du groupe tracteur. Montage du cadre et connexion du câble de manoeuvre. Montage de l'ossature, du châssis et des portes de cabine avec leurs finitions. Installation du limiteur de vitesse et du parachute. Installation des boutons d'étage et de cabine. Installation du sélecteur d'arrêts. Connexion au réseau électrique. Installation de la ligne téléphonique et des systèmes de sécurité.
Critère pour le métré: Nombre d'unités prévues, selon documentation graphique du Projet.
Critère pour le mémoire: On mesurera le nombre d'unités réellement exécutées selon les spécifications du Projet.

| Code | U | Désignation | Quantité | Prix | Montant |
|---|---|---|---|---|---|
| mt39mec010b | U | Cabine avec finition de qualité moyenne pour monte-voitures électronique industriel de 3000 kg de charge nominale et 0,6 m/s de vitesse. (matériau) | 1.000 | 9117.60 | 9117.60 |
| mt39mea010a | U | Amortisseurs de cuvette et contrepoids pour monte-voitures électronique industriel de 3000 kg de charge nominale et 0,6 m/s de vitesse. (matériau) | 1.000 | 5724.42 | 5724.42 |
| mt39mab010b | U | Bouton d'étage avec des finitions de qualité moyenne, pour monte-voitures. (matériau) | 2.000 | 23.61 | 47.22 |
| mt39mab020d | U | Boutons de cabine pour monte-voitures avec finitions de qualité moyenne et 2 arrêts (3 m). (matériau) | 1.000 | 55.19 | 55.19 |
| mt39meg010a | U | Groupe tracteur pour monte-voitures électronique industriel de 3000 kg de charge nominale et 0,6 m/s de vitesse. (matériau) | 1.000 | 20525.20 | 20525.20 |
| mt39mel010a | U | Limiteur de vitesse et parachutes pour monte-voitures électronique industriel de 3000 kg de charge nominale et 0,6 m/s de vitesse. (matériau) | 1.000 | 5026.69 | 5026.69 |
| mt39mem010a | U | Tableau et câble de manoeuvre pour monte-voitures électronique industriel de 3000 kg de charge nominale, 2 arrêts (3 m) et 0,6 m/s de vitesse. (matériau) | 1.000 | 4784.98 | 4784.98 |
| mt39map010a | U | Porte d'accès coulissante automatique en acier peint de 220 cm de largeur et 200 cm de hauteur. (matériau) | 2.000 | 1897.85 | 3795.70 |
| mt39mer010a | U | Parcours des guides et des câbles de traction pour monte-voitures électronique industriel de 3000 kg de charge nominale, 2 arrêts (3 m) et 0,6 m/s de vitesse. (matériau) | 1.000 | 5610.51 | 5610.51 |
| mt39mes010a | U | Sélecteur d'arrêts pour monte-voitures électronique industriel de 0,6 m/s de vitesse. (matériau) | 2.000 | 66.09 | 132.18 |
| mt39www020 | U | Produits complémentaires pour installations de transport. (matériau) | 2.000 | 10.08 | 20.16 |
| mt39www010 | U | Lampe de 40 W, comprend les mécanismes de fixation et la douille. (matériau) | 2.000 | 4.14 | 8.28 |
| mt39www011 | U | Crochet adossé au plafond, capable de supporter le mécanisme tracteur suspendu. (matériau) | 1.000 | 41.44 | 41.44 |
| mo016 | h | Compagnon professionnel III/CP2 ascensoriste. (main-d'œuvre) | 120.000 | 30.20 | 3624.00 |
| mo085 | h | Ouvrier professionnel II/OP ascensoriste. (main-d'œuvre) | 120.000 | 25.99 | 3118.80 |
| % | % | Frais de chantier des unités d'ouvrage | 2 % | 61632.37 | 1232.65 |
|  |  | Coûts directs |  |  | 62865.02 |
