# Prise de signaux de télédiffusion, encastrée

- Propriété du fichier: CYPE INGENIEROS, S.A.
- Format: FIEBDC-3/2002
- Devise: EUR
- Coûts indirects: 3.00 %
- Frais généraux: 13.00 %
- Bénéfice: 6.00 %
- TVA: 20.00 %

## T Équipements techniques

### TL Installations électriques

#### TLL Appareillage

**TLL260** U Prise de signaux de télédiffusion, encastrée.
Prise de TV/R-SAT, unique, gamme basique, avec couvercle, de couleur blanche et plaque de finition 1 poste, de couleur blanche. Installation encastrée.
Critère d'évaluation économique: Le prix ne comprend pas la boîte d'encastrement pour appareillage.
Inclut: Montage, connexion et contrôle de son bon fonctionnement.
Critère pour le métré: Nombre d'unités prévues, selon documentation graphique du Projet.
Critère pour le mémoire: On mesurera le nombre d'unités réellement exécutées selon les spécifications du Projet.

| Code | U | Désignation | Quantité | Prix | Montant |
|---|---|---|---|---|---|
| mt40gbg600a | U | Prise de TV/R-SAT, unique, à encastrer, gamme basique. (matériau) | 1.000 | 13.74 | 13.74 |
| mt40gbg605a | U | Couvercle pour prise de TV/R-SAT, gamme basique, de couleur blanche. (matériau) | 1.000 | 1.68 | 1.68 |
| mt33gbg950a | U | Plaque de finition 1 poste, gamme basique, de couleur blanche. (matériau) | 1.000 | 1.94 | 1.94 |
| mo003 | h | Compagnon professionnel III/CP2 électricien. (main-d'œuvre) | 0.210 | 30.20 | 6.34 |
| % | % | Frais de chantier des unités d'ouvrage | 2 % | 23.70 | 0.47 |
|  |  | Coûts directs |  |  | 24.17 |
