# Support pour module solaire photovoltaïque

- Propriété du fichier: CYPE INGENIEROS, S.A.
- Format: FIEBDC-3/2002
- Devise: EUR
- Coûts indirects: 3.00 %
- Frais généraux: 13.00 %
- Bénéfice: 6.00 %
- TVA: 20.00 %

## T Équipements techniques

### TL Installations électriques

#### TLS Électricité solaire photovoltaïque

**TLS050** U Support pour module solaire photovoltaïque.
Support pour module solaire photovoltaïque, en béton, de 682x507x195 mm, avec possibilité d'ajuster l'angle d'inclinaison entre 10° et 40°.
Inclut: Implantation. Mise en place.
Critère pour le métré: Nombre d'unités prévues, selon documentation graphique du Projet.
Critère pour le mémoire: On mesurera le nombre d'unités réellement exécutées selon les spécifications du Projet.

| Code | U | Désignation | Quantité | Prix | Montant |
|---|---|---|---|---|---|
| mt35sol009 | U | Support pour module solaire photovoltaïque, en béton, de 682x507x195 mm, avec possibilité d'ajuster l'angle d'inclinaison entre 10° et 40°. (matériau) | 1.000 | 46.80 | 46.80 |
| mo003 | h | Compagnon professionnel III/CP2 électricien. (main-d'œuvre) | 0.050 | 30.20 | 1.51 |
| mo102 | h | Ouvrier professionnel II/OP électricien. (main-d'œuvre) | 0.050 | 25.99 | 1.30 |
| % | % | Frais de chantier des unités d'ouvrage | 2 % | 49.61 | 0.99 |
|  |  | Coûts directs |  |  | 50.60 |
