# Prise de terre avec plaque

- Propriété du fichier: CYPE INGENIEROS, S.A.
- Format: FIEBDC-3/2002
- Devise: EUR
- Coûts indirects: 3.00 %
- Frais généraux: 13.00 %
- Bénéfice: 6.00 %
- TVA: 20.00 %

## T Équipements techniques

### TL Installations électriques

#### TLT Mise à la terre et liaisons équipotentielles

**TLT060** U Prise de terre avec plaque.
Prise de terre composée d'un puits de 2 m de profondeur à l'intérieur duquel est installée une plaque de cuivre électrolytique pur de 1000x500x2 mm unie au feuillard de cuivre étamé de 30x2 mm, connectée à barrette de mesure, dans un regard en polypropylène de 30x30 cm. Comprend implantation, excavation du puits, mise en place de la plaque à l'intérieur, connexion de la plaque et du conducteur de terre avec un feuillard, mise en place du regard, connexion du feuillard au conducteur de terre avec une borne d'union, remblai de terres provenant de l'excavation elle-même et additifs pour diminuer la résistivité du terrain et connecté au réseau de terre par une barrette de mesure. Totalement montée, connectée et testée.
Inclut: Implantation. Excavation du puits. Mise en place de la plaque. Connexion de la plaque et du feuillard. Mise en place du regard. Connexion du feuillard au conducteur de terre. Remblayage de la zone excavée. Connexion au réseau de terre.
Critère pour le métré: Nombre d'unités prévues, selon documentation graphique du Projet.
Critère pour le mémoire: On mesurera le nombre d'unités réellement exécutées selon les spécifications du Projet.

| Code | U | Désignation | Quantité | Prix | Montant |
|---|---|---|---|---|---|
| mt35tte020e | U | Plaque en cuivre électrolytique pur pour prise de terre, de 1000x500x2 mm, avec borne de liaison. (matériau) | 1.000 | 358.20 | 358.20 |
| mt41pca010a | m | Feuillard de cuivre étamé, nu, de 30x2 mm. (matériau) | 1.000 | 53.69 | 53.69 |
| mt35tta010 | U | Regard en polypropylène pour prise de terre, de 300x300 mm, avec couvercle de registre. (matériau) | 1.000 | 74.00 | 74.00 |
| mt35tta030 | U | Barrette de mesure de l'installation électrique. (matériau) | 1.000 | 46.00 | 46.00 |
| mt35tta060 | U | Sac de 5 kg de sels minéraux pour l'amélioration de la conductivité de mises à terre. (matériau) | 2.000 | 3.50 | 7.00 |
| mt35www020 | U | Produits complémentaires pour installations de prise de terre. (matériau) | 1.000 | 1.15 | 1.15 |
| mq01ret020b | h | Rétro chargeuse sur pneus, de 70 kW. (matériel) | 0.059 | 40.90 | 2.41 |
| mq04dua020b | h | Dumper à décharge frontale de 2 t de charge utile. (matériel) | 0.076 | 10.38 | 0.79 |
| mq02rod010d | h | Plaque vibrante à guidage manuel, de 300 kg, largeur de travail 70 cm, réversible. (matériel) | 0.114 | 7.16 | 0.82 |
| mq02cia020j | h | Camion citerne, de 8 m³ de capacité. (matériel) | 0.008 | 118.90 | 0.95 |
| mq04cab010c | h | Camion à benne basculante de 12 t de charge, de 162 kW. (matériel) | 0.011 | 44.99 | 0.49 |
| mo003 | h | Compagnon professionnel III/CP2 électricien. (main-d'œuvre) | 0.250 | 30.20 | 7.55 |
| mo102 | h | Ouvrier professionnel II/OP électricien. (main-d'œuvre) | 0.250 | 25.99 | 6.50 |
| mo113 | h | Ouvrier d'exécution I/OE1 construction. (main-d'œuvre) | 0.100 | 24.51 | 2.45 |
| % | % | Frais de chantier des unités d'ouvrage | 2 % | 562.00 | 11.24 |
|  |  | Coûts directs |  |  | 573.24 |
