# Station de recharge de vélos, trottinettes et motos électriques

- Propriété du fichier: CYPE INGENIEROS, S.A.
- Format: FIEBDC-3/2002
- Devise: EUR
- Coûts indirects: 3.00 %
- Frais généraux: 13.00 %
- Bénéfice: 6.00 %
- TVA: 20.00 %

## T Équipements techniques

### TL Installations électriques

#### TLV Recharge de véhicules électriques

**TLV010** U Station de recharge de vélos, trottinettes et motos électriques.
Station de recharge de vélos, trottinettes et motos électriques composée de borne de recharge de véhicule électrique, métallique, pour mode de charge 1, selon IEC 61851-1, de 480x166x350 mm, avec degrés de protection IP54 et IK10, pour alimentation monophasée à 230 V et 50 Hz de fréquence, de 2,3 kW de puissance, avec une prise Schuko de 16 A. Comprend les éléments de fixation et les accessoires nécessaires pour être correctement installée.
Inclut: Implantation. Mise en place. Connexion.
Critère pour le métré: Nombre d'unités prévues, selon documentation graphique du Projet.
Critère pour le mémoire: On mesurera le nombre d'unités réellement exécutées selon les spécifications du Projet.

| Code | U | Désignation | Quantité | Prix | Montant |
|---|---|---|---|---|---|
| mt35crg005a | U | Borne de recharge de véhicule électrique, métallique, pour mode de charge 1, selon IEC 61851-1, de 480x166x350 mm, avec degrés de protection IP54 et IK10, pour alimentation monophasée à 230 V et 50 Hz de fréquence, de 2,3 kW de puissance, avec une prise Schuko de 16 A, y compris le disjoncteur magnétothermique, l'interrupteur différentiel, les indicateurs lumineux d'état de charge et serrure avec clé. (matériau) | 1.000 | 1581.44 | 1581.44 |
| mo003 | h | Compagnon professionnel III/CP2 électricien. (main-d'œuvre) | 1.000 | 30.20 | 30.20 |
| mo102 | h | Ouvrier professionnel II/OP électricien. (main-d'œuvre) | 1.000 | 25.99 | 25.99 |
| % | % | Frais de chantier des unités d'ouvrage | 2 % | 1637.63 | 32.75 |
|  |  | Coûts directs |  |  | 1670.38 |
