# Station de relevage

- Propriété du fichier: CYPE INGENIEROS, S.A.
- Format: FIEBDC-3/2002
- Devise: EUR
- Coûts indirects: 3.00 %
- Frais généraux: 13.00 %
- Bénéfice: 6.00 %
- TVA: 20.00 %

## T Équipements techniques

### TQ Installations d'évacuation des eaux usées

#### TQL Systèmes d'élévation

**TQL010** U Station de relevage.
Broyeur et station de relevage sanitaire, pour un WC, de 48,5x27,8x18 mm, couleur blanche, avec un tuyau flexible d'entrée pour WC de 110 mm de diamètre et tube d'évacuation de 32 mm de diamètre avec clapet de non retour à battant, pompe submersible de 7,7 m³/h avec lames et impulsion 5 mCE avec puissance nominale du moteur de 0,47 kW, alimentation monophasée (230V/50Hz), niveau sonore 64 dB, installation en surface. Comprend les accessoires, les liaisons et les pièces spéciales pour l'installation de l'électropompe.
Inclut: Implantation du parcours de la tuyauterie et de la situation du système d'élévation. Mise en place du système d'élévation. Réalisation de trous ou utilisation de ceux déjà existants pour la connexion des tubes. Raccord des collecteurs au regard ou aux entrées et sorties déjà existantes. Montage, connexion et contrôle de son bon fonctionnement.
Critère pour le métré: Nombre d'unités prévues, selon documentation graphique du Projet.
Critère pour le mémoire: On mesurera le nombre d'unités réellement exécutées selon les spécifications du Projet.

| Code | U | Désignation | Quantité | Prix | Montant |
|---|---|---|---|---|---|
| mt36ebj010cb | U | Broyeur et station de relevage sanitaire, pour un WC, de 48,5x27,8x18 mm, couleur blanche, avec un tuyau flexible d'entrée pour WC de 110 mm de diamètre et tube d'évacuation de 32 mm de diamètre avec clapet de non retour à battant, pompe submersible de 7,7 m³/h avec lames et impulsion 5 mCE avec puissance nominale du moteur de 0,47 kW, alimentation monophasée (230V/50Hz), niveau sonore 64 dB, à installer en surface. (matériau) | 1.000 | 644.66 | 644.66 |
| mt37sve010e | U | Vanne à sphère en laiton nickelé à visser de 1 1/4". (matériau) | 1.000 | 16.78 | 16.78 |
| mt36bom050A | m | Conduit d'impulsion des eaux usées réalisé avec tube en PVC pour pression de 12,5 atm, de 32 mm de diamètre, avec extrémité évasée, selon NF EN 1452. (matériau) | 2.000 | 1.75 | 3.50 |
| mt36bom051A | U | Répercussion, par m de tuyauterie, d'accessoires, d'assemblages et de pièces spéciales pour un tube en PVC pour pression de 12,5 atm, de 32 mm de diamètre. (matériau) | 2.000 | 0.52 | 1.04 |
| mo008 | h | Compagnon professionnel III/CP2 plombier. (main-d'œuvre) | 0.500 | 30.20 | 15.10 |
| % | % | Frais de chantier des unités d'ouvrage | 2 % | 681.08 | 13.62 |
|  |  | Coûts directs |  |  | 694.70 |
