# Descente visible en fonte

- Propriété du fichier: CYPE INGENIEROS, S.A.
- Format: FIEBDC-3/2002
- Devise: EUR
- Coûts indirects: 3.00 %
- Frais généraux: 13.00 %
- Bénéfice: 6.00 %
- TVA: 20.00 %

## T Équipements techniques

### TQ Installations d'évacuation des eaux usées

#### TQN Colonnes et descentes

**TQN040** m Descente visible en fonte.
Descente du réseau d'évacuation des eaux pluviales, formée de tube en fonte grise, de 100 mm de diamètre et 3,5 mm d'épaisseur; assemblage à pression avec joint élastique. Comprend le matériau auxiliaire pour le montage et la fixation à l'ouvrage, les accessoires et les pièces spéciales.
Inclut: Implantation du parcours de la descente et de la situation des éléments de fixation. Présentation à sec des tubes. Fixation des produits complémentaires pour le montage et la fixation à l'ouvrage. Montage, connexion et contrôle de son bon fonctionnement.
Critère pour le métré: Longueur mesurée selon documentation graphique du Projet.
Critère pour le mémoire: On mesurera la longueur réellement exécutée selon les spécifications du Projet.

| Code | U | Désignation | Quantité | Prix | Montant |
|---|---|---|---|---|---|
| mt36bfg400b | U | Matériau auxiliaire pour montage et fixation à l'ouvrage des tuyaux en fonte grise, de 100 mm de diamètre. (matériau) | 1.000 | 0.91 | 0.91 |
| mt36bfg010t | m | Tube en fonte grise, de 100 mm de diamètre et 3,5 mm d'épaisseur, avec extrémité évasée et joint élastique, selon NF EN 877, avec le prix augmenté de 30% pour cause d'accessoires et pièces spéciales. (matériau) | 1.000 | 23.78 | 23.78 |
| op00ato010 |  | Tournevis. | 1.000 | 0.00 | 0.00 |
| op00mar010 |  | Marteau. | 1.000 | 0.00 | 0.00 |
| op00tal010 |  | Perceuse. | 1.000 | 0.00 | 0.00 |
| mo008 | h | Compagnon professionnel III/CP2 plombier. (main-d'œuvre) | 0.560 | 30.20 | 16.91 |
| mo107 | h | Ouvrier professionnel II/OP plombier. (main-d'œuvre) | 0.280 | 25.99 | 7.28 |
| % | % | Frais de chantier des unités d'ouvrage | 2 % | 48.88 | 0.98 |
|  |  | Coûts directs |  |  | 49.86 |
