# Siphon en ligne

- Propriété du fichier: CYPE INGENIEROS, S.A.
- Format: FIEBDC-3/2002
- Devise: EUR
- Coûts indirects: 3.00 %
- Frais généraux: 13.00 %
- Bénéfice: 6.00 %
- TVA: 20.00 %

## T Équipements techniques

### TQ Installations d'évacuation des eaux usées

#### TQO Collecteurs suspendus

**TQO020** U Siphon en ligne.
Siphon en ligne en PVC, couleur tuile, démontable, avec assemblage mâle/femelle, de 110 mm de diamètre, mis en place entre le collecteur de sortie et l'arrivée.
Inclut: Montage, connexion et contrôle de son bon fonctionnement.
Critère pour le métré: Nombre d'unités prévues, selon documentation graphique du Projet.
Critère pour le mémoire: On mesurera le nombre d'unités réellement exécutées selon les spécifications du Projet.

| Code | U | Désignation | Quantité | Prix | Montant |
|---|---|---|---|---|---|
| mt11var120a | U | Siphon en ligne en PVC, couleur tuile, démontable, avec assemblage mâle/femelle, de 110 mm de diamètre. (matériau) | 1.000 | 44.58 | 44.58 |
| mo008 | h | Compagnon professionnel III/CP2 plombier. (main-d'œuvre) | 0.350 | 30.20 | 10.57 |
| % | % | Frais de chantier des unités d'ouvrage | 2 % | 55.15 | 1.10 |
|  |  | Coûts directs |  |  | 56.25 |
