# Tuyau d'aspiration

- Propriété du fichier: CYPE INGENIEROS, S.A.
- Format: FIEBDC-3/2002
- Devise: EUR
- Coûts indirects: 3.00 %
- Frais généraux: 13.00 %
- Bénéfice: 6.00 %
- TVA: 20.00 %

## T Équipements techniques

### TQ Installations d'évacuation des eaux usées

#### TQR Récupération des eaux pluviales

**TQR060** U Tuyau d'aspiration.
4 m de tuyau d'aspiration en caoutchouc synthétique EPDM de haute qualité avec renforts de spirale d'acier et tresse synthétique, de 1" de diamètre, avec résistance aux rayons UV, intervalle de pression de 0,85 à 1,5 bar, avec kit d'aspiration constitué de filtre en acier inoxydable avec flotteur en plastique, clapet de non retour en laiton, deux raccords en laiton et deux colliers en acier inoxydable et couvercle de raccordement pour traversée de paroi, de 100 mm de diamètre, en caoutchouc synthétique NBR, de 30 mm d'épaisseur, recouvert avec une tôle d'acier inoxydable de 5 mm d'épaisseur avec perforations pour les tuyaux d'aspiration et pour les câbles.
Inclut: Implantation. Mise en place du tuyau d'aspiration. Montage du kit d'aspiration. Mise en place du couvercle. Connexion et contrôle de son bon fonctionnement.
Critère pour le métré: Nombre d'unités prévues, selon documentation graphique du Projet.
Critère pour le mémoire: On mesurera le nombre d'unités réellement exécutées selon les spécifications du Projet.

| Code | U | Désignation | Quantité | Prix | Montant |
|---|---|---|---|---|---|
| mt37eqp020a | m | Tuyau d'aspiration en caoutchouc synthétique EPDM de haute qualité avec renforts de spirale d'acier et tresse synthétique, de 1" de diamètre, avec résistance aux rayons UV, intervalle de pression de 0,85 à 1,5 bar. (matériau) | 4.000 | 13.85 | 55.40 |
| mt37eqp025a | U | Kit d'aspiration constitué de filtre en acier inoxydable avec flotteur en plastique, clapet de non retour en laiton, deux raccords en laiton et deux colliers en acier inoxydable, pour tuyau d'aspiration de 1" de diamètre. (matériau) | 1.000 | 48.48 | 48.48 |
| mt37eqp028a | U | Couvercle de raccordement pour traversée de paroi, de 100 mm de diamètre, en caoutchouc synthétique NBR, de 30 mm d'épaisseur, recouvert avec une tôle d'acier inoxydable de 5 mm d'épaisseur avec perforations pour les tuyaux d'aspiration et pour les câbles. (matériau) | 1.000 | 56.56 | 56.56 |
| mo008 | h | Compagnon professionnel III/CP2 plombier. (main-d'œuvre) | 0.480 | 30.20 | 14.50 |
| mo107 | h | Ouvrier professionnel II/OP plombier. (main-d'œuvre) | 0.480 | 25.99 | 12.48 |
| % | % | Frais de chantier des unités d'ouvrage | 2 % | 187.42 | 3.75 |
|  |  | Coûts directs |  |  | 191.17 |
