# Électropompe submersible

- Propriété du fichier: CYPE INGENIEROS, S.A.
- Format: FIEBDC-3/2002
- Devise: EUR
- Coûts indirects: 3.00 %
- Frais généraux: 13.00 %
- Bénéfice: 6.00 %
- TVA: 20.00 %

## T Équipements techniques

### TQ Installations d'évacuation des eaux usées

#### TQR Récupération des eaux pluviales

**TQR070** U Électropompe submersible.
Électropompe submersible en acier inoxydable, débit maximal 250 l/min, hauteur maximale d'impulsion 10 m, avec moteur, de 0,9 kW, alimentation à 220/240 V et 50-60 Hz, avec régulateur de niveau incorporé et câble électrique de connexion de 10 mètres avec prise de type shuko.
Inclut: Implantation. Mise en place. Connexion et contrôle de son bon fonctionnement.
Critère pour le métré: Nombre d'unités prévues, selon documentation graphique du Projet.
Critère pour le mémoire: On mesurera le nombre d'unités réellement exécutées selon les spécifications du Projet.

| Code | U | Désignation | Quantité | Prix | Montant |
|---|---|---|---|---|---|
| mt37eqp040a | U | Électropompe submersible en acier inoxydable, débit maximal 250 l/min, hauteur maximale d'impulsion 10 m, avec moteur, de 0,9 kW, alimentation à 220/240 V et 50-60 Hz, avec régulateur de niveau incorporé et câble électrique de connexion de 10 mètres avec prise de type shuko. (matériau) | 1.000 | 375.15 | 375.15 |
| mo008 | h | Compagnon professionnel III/CP2 plombier. (main-d'œuvre) | 0.800 | 30.20 | 24.16 |
| mo107 | h | Ouvrier professionnel II/OP plombier. (main-d'œuvre) | 0.800 | 25.99 | 20.79 |
| % | % | Frais de chantier des unités d'ouvrage | 2 % | 420.10 | 8.40 |
|  |  | Coûts directs |  |  | 428.50 |
