# Tuyauterie en polypropylène pour réseau de récupération des eaux pluviales ou recyclées

- Propriété du fichier: CYPE INGENIEROS, S.A.
- Format: FIEBDC-3/2002
- Devise: EUR
- Coûts indirects: 3.00 %
- Frais généraux: 13.00 %
- Bénéfice: 6.00 %
- TVA: 20.00 %

## T Équipements techniques

### TQ Installations d'évacuation des eaux usées

#### TQR Récupération des eaux pluviales

**TQR090** m Tuyauterie en polypropylène pour réseau de récupération des eaux pluviales ou recyclées.
Tuyauterie en polypropylène pour réseau de récupération des eaux pluviales ou recyclées constituée de tube multicouche en polypropylène random copolymère résistant à la température avec un bon comportement aux pressions élevées/polypropylène random copolymère résistant à la température avec un bon comportement aux pressions élevées avec fibre de verre/polypropylène random copolymère résistant à la température avec un bon comportement aux pressions élevées (PP-RCT RP/PP-RCT RP avec fibre de verre/PP-RCT RP), résistant au feu (réaction au feu classe B-s1, d0 selon NF EN 13501-1), sans halogènes, SDR7,4, série 3,2, de 20 mm de diamètre extérieur et 2,8 mm d'épaisseur. Installation en surface. Comprend le matériau auxiliaire pour le montage et la fixation à l'ouvrage, les accessoires et les pièces spéciales.
Inclut: Implantation et tracé. Mise en place et fixation d'un tube et des accessoires.
Critère pour le métré: Longueur mesurée selon documentation graphique du Projet.
Critère pour le mémoire: On mesurera la longueur réellement exécutée selon les spécifications du Projet.

| Code | U | Désignation | Quantité | Prix | Montant |
|---|---|---|---|---|---|
| mt37abn811a | U | Matériau auxiliaire pour montage et fixation à l'ouvrage des tuyaux en polypropylène random copolymère résistant à la température avec un bon comportement aux pressions élevées/polypropylène random copolymère résistant à la température avec un bon comportement aux pressions élevées avec fibre de verre/polypropylène random copolymère résistant à la température avec un bon comportement aux pressions élevées (PP-RCT RP/PP-RCT RP avec fibre de verre/PP-RCT RP), résistant au feu, sans halogènes, SDR7,4, série 3,2, de 20 mm de diamètre extérieur. (matériau) | 1.000 | 0.10 | 0.10 |
| mt37abn810aag | m | Tube multicouche en polypropylène random copolymère résistant à la température avec un bon comportement aux pressions élevées/polypropylène random copolymère résistant à la température avec un bon comportement aux pressions élevées avec fibre de verre/polypropylène random copolymère résistant à la température avec un bon comportement aux pressions élevées (PP-RCT RP/PP-RCT RP avec fibre de verre/PP-RCT RP), résistant au feu (réaction au feu classe B-s1, d0 selon NF EN 13501-1), sans halogènes, SDR7,4, série 3,2, de 20 mm de diamètre extérieur et 2,8 mm d'épaisseur, selon NF EN ISO 15874-2 et AENOR RP 01.78, avec couche extérieure résistante aux rayons UV, de couleur grise RAL 9006 avec des bandes de couleur lilas et couche intérieure résistante aux processus de désinfection avec protection contre les incrustations et traitement antimicrobien de couleur blanche RAL 9003, fourni en barres de 4 m de longueur, avec le prix augmenté de 30% pour cause d'accessoires et pièces spéciales. (matériau) | 1.000 | 2.69 | 2.69 |
| op00ato010 |  | Tournevis. | 1.000 | 0.00 | 0.00 |
| op00mar010 |  | Marteau. | 1.000 | 0.00 | 0.00 |
| op00tal010 |  | Perceuse. | 1.000 | 0.00 | 0.00 |
| mo008 | h | Compagnon professionnel III/CP2 plombier. (main-d'œuvre) | 0.040 | 30.20 | 1.21 |
| mo107 | h | Ouvrier professionnel II/OP plombier. (main-d'œuvre) | 0.040 | 25.99 | 1.04 |
| % | % | Frais de chantier des unités d'ouvrage | 2 % | 5.04 | 0.10 |
|  |  | Coûts directs |  |  | 5.14 |
