# Réseau d'évacuation d'appareils sanitaires, placé superficiellement

- Propriété du fichier: CYPE INGENIEROS, S.A.
- Format: FIEBDC-3/2002
- Devise: EUR
- Coûts indirects: 3.00 %
- Frais généraux: 13.00 %
- Bénéfice: 6.00 %
- TVA: 20.00 %

## T Équipements techniques

### TQ Installations d'évacuation des eaux usées

#### TQV Dérivations individuelles

**TQV010** m Réseau d'évacuation d'appareils sanitaires, placé superficiellement.
Réseau d'évacuation d'appareils sanitaires, placé superficiellement et fixé à la surface support, constitué d'un tube de PVC, de 32 mm de diamètre et 3 mm d'épaisseur, qui connecte l'appareil à la colonne de chute, d'un collecteur ou d'un tabouret siphoïde; assemblage collée avec adhésif. Comprend le liquide nettoyeur, l'adhésif pour les tubes et les accessoires de PVC, le matériau auxiliaire pour le montage et la fixation à l'ouvrage, les accessoires et les pièces spéciales.
Inclut: Implantation du parcours de la tuyauterie et de la situation des éléments de fixation. Présentation des tubes. Fixation des produits complémentaires pour le montage et la fixation à l'ouvrage. Montage, connexion et contrôle de son bon fonctionnement.
Critère pour le métré: Longueur mesurée selon documentation graphique du Projet.
Critère pour le mémoire: On mesurera la longueur réellement exécutée selon les spécifications du Projet.

| Code | U | Désignation | Quantité | Prix | Montant |
|---|---|---|---|---|---|
| mt36tee011a | m | Matériau auxiliaire pour montage et fixation à l'ouvrage des tuyaux en PVC, de 32 mm de diamètre et 4 m de longueur nominale. (matériau) | 1.000 | 0.39 | 0.39 |
| mt36tee010ac | m | Tube en PVC, de 32 mm de diamètre, avec le prix augmenté de 10% pour cause d'accessoires et pièces spéciales. (matériau) | 1.050 | 1.35 | 1.42 |
| mt36tiq012a | l | Liquide nettoyeur pour collage par adhésif de tubes et accessoires en PVC. (matériau) | 0.020 | 36.66 | 0.73 |
| mt36tiq013a | kg | Adhésif pour tubes et accessoires en PVC. (matériau) | 0.010 | 46.72 | 0.47 |
| op00ato010 |  | Tournevis. | 1.000 | 0.00 | 0.00 |
| op00mar010 |  | Marteau. | 1.000 | 0.00 | 0.00 |
| op00tal010 |  | Perceuse. | 1.000 | 0.00 | 0.00 |
| mo008 | h | Compagnon professionnel III/CP2 plombier. (main-d'œuvre) | 0.080 | 30.20 | 2.42 |
| mo107 | h | Ouvrier professionnel II/OP plombier. (main-d'œuvre) | 0.040 | 25.99 | 1.04 |
| % | % | Frais de chantier des unités d'ouvrage | 2 % | 6.47 | 0.13 |
|  |  | Coûts directs |  |  | 6.60 |
