# Centrale microprocessée via radio

- Propriété du fichier: CYPE INGENIEROS, S.A.
- Format: FIEBDC-3/2002
- Devise: EUR
- Coûts indirects: 3.00 %
- Frais généraux: 13.00 %
- Bénéfice: 6.00 %
- TVA: 20.00 %

## T Équipements techniques

### TS Systèmes de sécurité

#### TSR Centrales d'intrusion par radio

**TSR010** U Centrale microprocessée via radio.
Centrale microtraitée bidirectionnelle avec communication par radio, pour une capacité maximum de 32 zones avec communication par radio et 2 zones câblées, 8 détecteurs à infrarouge avec caméra, 16 commandes, 3 claviers sans fil, 32 codes d'utilisateur et mémoire de 1022 événements, de 270x225x50 mm, avec 3 types d'armement, écran LCD, clavier intégré rétro-éclairé pour programmation, protection anti-ouverture, 1 sortie de 100 mA, 2 sorties programmables de 100 mA et possibilité d'équipement avec 1 module GSM. Comprend les éléments de fixation.
Inclut: Implantation. Fixation au parement. Montage, connexion et contrôle de son bon fonctionnement.
Critère pour le métré: Nombre d'unités prévues, selon documentation graphique du Projet.
Critère pour le mémoire: On mesurera le nombre d'unités réellement exécutées selon les spécifications du Projet.

| Code | U | Désignation | Quantité | Prix | Montant |
|---|---|---|---|---|---|
| mt41ing210a | U | Centrale microtraitée bidirectionnelle avec communication par radio, pour une capacité maximum de 32 zones avec communication par radio et 2 zones câblées, 8 détecteurs à infrarouge avec caméra, 16 commandes, 3 claviers sans fil, 32 codes d'utilisateur et mémoire de 1022 événements, de 270x225x50 mm, avec 3 types d'armement, écran LCD, clavier intégré rétro-éclairé pour programmation, protection anti-ouverture, 1 sortie de 100 mA, 2 sorties programmables de 100 mA, possibilité de contrôle depuis un smartphone ou une tablette par l'App et possibilité d'équipement avec 1 module GSM. Comprend les éléments de fixation. (matériau) | 1.000 | 433.59 | 433.59 |
| mo006 | h | Compagnon professionnel III/CP2 installateur de réseaux et d'équipements de détection et de sécurité. (main-d'œuvre) | 1.500 | 30.20 | 45.30 |
| mo105 | h | Ouvrier professionnel II/OP installateur de réseaux et d'équipements de détection et de sécurité. (main-d'œuvre) | 1.500 | 25.99 | 38.99 |
| % | % | Frais de chantier des unités d'ouvrage | 2 % | 517.88 | 10.36 |
|  |  | Coûts directs |  |  | 528.24 |
