# Sirène extérieure par radio

- Propriété du fichier: CYPE INGENIEROS, S.A.
- Format: FIEBDC-3/2002
- Devise: EUR
- Coûts indirects: 3.00 %
- Frais généraux: 13.00 %
- Bénéfice: 6.00 %
- TVA: 20.00 %

## T Équipements techniques

### TS Systèmes de sécurité

#### TSR Centrales d'intrusion par radio

**TSR090** U Sirène extérieure par radio.
Sirène avec communication par radio, communication bidirectionnelle avec la centrale, avec alimentation à 12 V, lumières stroboscopiques scintillantes et mémoire d'alarme. Installation dans le parement extérieur. Comprend les éléments de fixation.
Inclut: Implantation. Fixation au parement. Montage, connexion et contrôle de son bon fonctionnement.
Critère pour le métré: Nombre d'unités prévues, selon documentation graphique du Projet.
Critère pour le mémoire: On mesurera le nombre d'unités réellement exécutées selon les spécifications du Projet.

| Code | U | Désignation | Quantité | Prix | Montant |
|---|---|---|---|---|---|
| mt41ing250a | U | Sirène avec communication par radio, communication bidirectionnelle avec la centrale, avec alimentation à 12 V, lumières stroboscopiques scintillantes et mémoire d'alarme, à installer au parement extérieur. Comprend les éléments de fixation. (matériau) | 1.000 | 259.96 | 259.96 |
| mo006 | h | Compagnon professionnel III/CP2 installateur de réseaux et d'équipements de détection et de sécurité. (main-d'œuvre) | 0.200 | 30.20 | 6.04 |
| mo105 | h | Ouvrier professionnel II/OP installateur de réseaux et d'équipements de détection et de sécurité. (main-d'œuvre) | 0.200 | 25.99 | 5.20 |
| % | % | Frais de chantier des unités d'ouvrage | 2 % | 271.20 | 5.42 |
|  |  | Coûts directs |  |  | 276.62 |
