# Sonde de détection de fuites d'eau

- Propriété du fichier: CYPE INGENIEROS, S.A.
- Format: FIEBDC-3/2002
- Devise: EUR
- Coûts indirects: 3.00 %
- Frais généraux: 13.00 %
- Bénéfice: 6.00 %
- TVA: 20.00 %

## T Équipements techniques

### TS Systèmes de sécurité

#### TSU Détecteurs d'inondation

**TSU020** U Sonde de détection de fuites d'eau.
Sonde de détection de fuites d'eau, de 40x33x17 mm, avec carcasse en ABS et plaque de circuit imprimée. Comprend les éléments de fixation.
Inclut: Mise en place et fixation. Montage, connexion et contrôle de son bon fonctionnement.
Critère pour le métré: Nombre d'unités prévues, selon documentation graphique du Projet.
Critère pour le mémoire: On mesurera le nombre d'unités réellement exécutées selon les spécifications du Projet.

| Code | U | Désignation | Quantité | Prix | Montant |
|---|---|---|---|---|---|
| mt41die155a | U | Sonde de détection de fuites d'eau, de 40x33x17 mm, avec carcasse en ABS et plaque de circuit imprimée, avec éléments de fixation. (matériau) | 1.000 | 6.22 | 6.22 |
| mo006 | h | Compagnon professionnel III/CP2 installateur de réseaux et d'équipements de détection et de sécurité. (main-d'œuvre) | 0.120 | 30.20 | 3.62 |
| mo105 | h | Ouvrier professionnel II/OP installateur de réseaux et d'équipements de détection et de sécurité. (main-d'œuvre) | 0.120 | 25.99 | 3.12 |
| % | % | Frais de chantier des unités d'ouvrage | 2 % | 12.96 | 0.26 |
|  |  | Coûts directs |  |  | 13.22 |
