# Multiplexeur

- Propriété du fichier: CYPE INGENIEROS, S.A.
- Format: FIEBDC-3/2002
- Devise: EUR
- Coûts indirects: 3.00 %
- Frais généraux: 13.00 %
- Bénéfice: 6.00 %
- TVA: 20.00 %

## T Équipements techniques

### TT Installations de télécommunication

#### TTH Réseaux de câbles de cuivre

**TTH050** U Multiplexeur.
Multiplexeur passif à 1 entrée et 8 sorties, avec connecteurs femelle type RJ-45 de 8 contacts, catégorie 6, couleur blanche et tuyau de connexion de 0,5 m de longueur constitué de câble rigide U/UTP non propagateur de la flamme de 4 couples de cuivre, catégorie 6, avec conducteur unifilaire en cuivre, isolation en polyéthylène et gaine extérieure de PVC LSFH sans halogènes, à faible émission de fumées et de gaz corrosifs et connecteur mâle type RJ-45 de 8 contacts, catégorie 6, aux deux extrémités.
Inclut: Mise en place du multiplexeur. Connexion et contrôle de son bon fonctionnement.
Critère pour le métré: Nombre d'unités prévues, selon documentation graphique du Projet.
Critère pour le mémoire: On mesurera le nombre d'unités réellement exécutées selon les spécifications du Projet.

| Code | U | Désignation | Quantité | Prix | Montant |
|---|---|---|---|---|---|
| mt40mta060b | U | Multiplexeur passif à 1 entrée et 8 sorties, avec connecteurs femelle type RJ-45 de 8 contacts, catégorie 6, couleur blanche. (matériau) | 1.000 | 23.00 | 23.00 |
| mt40mta070b | U | Tuyau de connexion de 0,5 m de longueur constitué de câble rigide U/UTP non propagateur de la flamme de 4 couples de cuivre, catégorie 6, avec conducteur unifilaire en cuivre, isolation en polyéthylène et gaine extérieure de PVC LSFH sans halogènes, à faible émission de fumées et de gaz corrosifs et connecteur mâle type RJ-45 de 8 contacts, catégorie 6, aux deux extrémités, selon EN 50288-6-1. (matériau) | 1.000 | 6.23 | 6.23 |
| mo001 | h | Compagnon professionnel III/CP2 installateur en télécommunications. (main-d'œuvre) | 0.150 | 30.20 | 4.53 |
| % | % | Frais de chantier des unités d'ouvrage | 2 % | 33.76 | 0.68 |
|  |  | Coûts directs |  |  | 34.44 |
