# Câble de fibre optique

- Propriété du fichier: CYPE INGENIEROS, S.A.
- Format: FIEBDC-3/2002
- Devise: EUR
- Coûts indirects: 3.00 %
- Frais généraux: 13.00 %
- Bénéfice: 6.00 %
- TVA: 20.00 %

## T Équipements techniques

### TT Installations de télécommunication

#### TTI Réseaux de câbles à fibre optique

**TTI020** m Câble de fibre optique.
Câble diélectrique pour intérieurs, de 2 fibres optiques monomode G657 dans tube central large, réaction au feu classe Dca-s2,d2,a2 selon FR EN 50575, fils en aramide avec un élément de renfort à la traction et enveloppe de matériau thermoplastique ignifuge, sans halogènes de 4,2 mm de diamètre, réaction au feu classe Dca-s2,d2,a2 selon FR EN 50575. Comprend les accessoires et les éléments de fixation.
Inclut: Pose des câbles.
Critère pour le métré: Longueur mesurée selon documentation graphique du Projet.
Critère pour le mémoire: On mesurera la longueur réellement exécutée selon les spécifications du Projet.

| Code | U | Désignation | Quantité | Prix | Montant |
|---|---|---|---|---|---|
| mt40foc010b | m | Câble diélectrique pour intérieurs, de 2 fibres optiques monomode G657 dans tube central large, réaction au feu classe Dca-s2,d2,a2 selon FR EN 50575, fils en aramide avec un élément de renfort à la traction et enveloppe de matériau thermoplastique ignifuge, sans halogènes de 4,2 mm de diamètre, réaction au feu classe Dca-s2,d2,a2 selon FR EN 50575. Selon EN 60794. (matériau) | 1.000 | 0.38 | 0.38 |
| mo001 | h | Compagnon professionnel III/CP2 installateur en télécommunications. (main-d'œuvre) | 0.050 | 30.20 | 1.51 |
| mo056 | h | Ouvrier professionnel II/OP installateur en télécommunications. (main-d'œuvre) | 0.050 | 25.99 | 1.30 |
| % | % | Frais de chantier des unités d'ouvrage | 2 % | 3.19 | 0.06 |
|  |  | Coûts directs |  |  | 3.25 |
