# Point de distribution de fibre optique

- Propriété du fichier: CYPE INGENIEROS, S.A.
- Format: FIEBDC-3/2002
- Devise: EUR
- Coûts indirects: 3.00 %
- Frais généraux: 13.00 %
- Bénéfice: 6.00 %
- TVA: 20.00 %

## T Équipements techniques

### TT Installations de télécommunication

#### TTI Réseaux de câbles à fibre optique

**TTI070** U Point de distribution de fibre optique.
Point de distribution de fibre optique constitué de boîte de ségrégation, en acier galvanisé, de 80x80x30 mm, avec capacité pour fusionner 8 câbles. Comprend les éléments pour le guidage des fibres, la fermeture avec clé, les accessoires et les fixations.
Inclut: Implantation. Mise en place et fixation de la boîte.
Critère pour le métré: Nombre d'unités prévues, selon documentation graphique du Projet.
Critère pour le mémoire: On mesurera le nombre d'unités réellement exécutées selon les spécifications du Projet.

| Code | U | Désignation | Quantité | Prix | Montant |
|---|---|---|---|---|---|
| mt40foa040 | U | Boîte de ségrégation, en acier galvanisé, de 80x80x30 mm, avec capacité pour fusionner 8 câbles, pour installations de fibre optique. Comprend les éléments pour le guidage des fibres, la fermeture avec clé, les accessoires et les fixations. (matériau) | 1.000 | 50.52 | 50.52 |
| mo001 | h | Compagnon professionnel III/CP2 installateur en télécommunications. (main-d'œuvre) | 0.250 | 30.20 | 7.55 |
| mo056 | h | Ouvrier professionnel II/OP installateur en télécommunications. (main-d'œuvre) | 0.250 | 25.99 | 6.50 |
| % | % | Frais de chantier des unités d'ouvrage | 2 % | 64.57 | 1.29 |
|  |  | Coûts directs |  |  | 65.86 |
