# Dispositif de terminaison intérieure optique

- Propriété du fichier: CYPE INGENIEROS, S.A.
- Format: FIEBDC-3/2002
- Devise: EUR
- Coûts indirects: 3.00 %
- Frais généraux: 13.00 %
- Bénéfice: 6.00 %
- TVA: 20.00 %

## T Équipements techniques

### TT Installations de télécommunication

#### TTI Réseaux de câbles à fibre optique

**TTI080** U Dispositif de terminaison intérieure optique.
Dispositif de terminaison intérieure optique constitué de connecteur type 2 traversées SC et boîte en saillie.
Inclut: Mise en place. Connexion et contrôle de son bon fonctionnement.
Critère pour le métré: Nombre d'unités prévues, selon documentation graphique du Projet.
Critère pour le mémoire: On mesurera le nombre d'unités réellement exécutées selon les spécifications du Projet.

| Code | U | Désignation | Quantité | Prix | Montant |
|---|---|---|---|---|---|
| mt40fod035a | U | Dispositif de terminaison intérieure optique constitué de connecteur type 2 traversées SC et boîte en saillie. (matériau) | 1.000 | 25.16 | 25.16 |
| mo001 | h | Compagnon professionnel III/CP2 installateur en télécommunications. (main-d'œuvre) | 0.250 | 30.20 | 7.55 |
| % | % | Frais de chantier des unités d'ouvrage | 2 % | 32.71 | 0.65 |
|  |  | Coûts directs |  |  | 33.36 |
