# Registre de prise

- Propriété du fichier: CYPE INGENIEROS, S.A.
- Format: FIEBDC-3/2002
- Devise: EUR
- Coûts indirects: 3.00 %
- Frais généraux: 13.00 %
- Bénéfice: 6.00 %
- TVA: 20.00 %

## T Équipements techniques

### TT Installations de télécommunication

#### TTT Installations intérieures

**TTT040** U Registre de prise.
Registre de prise, constitué de boîte universelle, avec raccordement des 2 côtés et prise pour registre de BAT ou prise d'utilisateur, gamme moyenne, avec couvercle plein de couleur blanche et châssis avec pattes d'accroche, en prévision de nouveaux services. Installation encastrée. Comprend les accessoires, les pièces spéciales et les fixations.
Inclut: Implantation. Mise en place et fixation de la boîte.
Critère pour le métré: Nombre d'unités prévues, selon documentation graphique du Projet.
Critère pour le mémoire: On mesurera le nombre d'unités réellement exécutées selon les spécifications du Projet.

| Code | U | Désignation | Quantité | Prix | Montant |
|---|---|---|---|---|---|
| mt35caj010a | U | Boîte universelle, avec raccordement des 2 côtés, à encastrer. (matériau) | 1.000 | 0.17 | 0.17 |
| mt33seg215a | U | Prise pour registre de BAT ou prise d'utilisateur, gamme moyenne, avec couvercle plein de couleur blanche et châssis avec pattes d'accroche. (matériau) | 1.000 | 3.79 | 3.79 |
| mo056 | h | Ouvrier professionnel II/OP installateur en télécommunications. (main-d'œuvre) | 0.130 | 25.99 | 3.38 |
| % | % | Frais de chantier des unités d'ouvrage | 2 % | 7.34 | 0.15 |
|  |  | Coûts directs |  |  | 7.49 |
