# Antenne pour réception des émissions terrestres

- Propriété du fichier: CYPE INGENIEROS, S.A.
- Format: FIEBDC-3/2002
- Devise: EUR
- Coûts indirects: 3.00 %
- Frais généraux: 13.00 %
- Bénéfice: 6.00 %
- TVA: 20.00 %

## T Équipements techniques

### TT Installations de télécommunication

#### TTX Réseaux de câbles co-axiaux

**TTX060** U Antenne pour réception des émissions terrestres.
Antenne extérieure FM, circulaire, pour captage des signaux de radiodiffusion sonore analogique provenant d'émissions terrestres, de 1 dBi de gain et 500 mm de longueur. Comprend les ancrages et les accessoires nécessaires pour être correctement installée.
Inclut: Implantation.
Critère pour le métré: Nombre d'unités prévues, selon documentation graphique du Projet.
Critère pour le mémoire: On mesurera le nombre d'unités réellement exécutées selon les spécifications du Projet.

| Code | U | Désignation | Quantité | Prix | Montant |
|---|---|---|---|---|---|
| mt40etv010a | U | Antenne extérieure FM, circulaire, pour captage des signaux de radiodiffusion sonore analogique provenant d'émissions terrestres, de 1 dBi de gain et 500 mm de longueur. (matériau) | 1.000 | 26.86 | 26.86 |
| mo001 | h | Compagnon professionnel III/CP2 installateur en télécommunications. (main-d'œuvre) | 0.500 | 30.20 | 15.10 |
| mo056 | h | Ouvrier professionnel II/OP installateur en télécommunications. (main-d'œuvre) | 0.500 | 25.99 | 13.00 |
| % | % | Frais de chantier des unités d'ouvrage | 2 % | 54.96 | 1.10 |
|  |  | Coûts directs |  |  | 56.06 |
