# Unité intérieure d'air conditionné, de paroi, pour gaz R-410A

- Propriété du fichier: CYPE INGENIEROS, S.A.
- Format: FIEBDC-3/2002
- Devise: EUR
- Coûts indirects: 3.00 %
- Frais généraux: 13.00 %
- Bénéfice: 6.00 %
- TVA: 20.00 %

## T Équipements techniques

### TV Climatisation et ventilation

#### TVB Système Toshiba à débit de réfrigérant variable

**TVB150** U Unité intérieure d'air conditionné, de paroi, pour gaz R-410A.
Unité intérieure d'air conditionné, de paroi, système VRF, pour gaz R-410A/R-32, alimentation monophasée (230V/50Hz), modèle MMK-UP0031HP-E "TOSHIBA", puissance frigorifique nominale 0,9 kW (température de bulbe sec de l'air intérieur 27°C, température de bulbe humide de l'air intérieur 19°C, température de bulbe sec de l'air extérieur 35°C, température de bulbe humide de l'air extérieur 24°C), puissance calorifique nominale 1,3 kW (température de bulbe sec de l'air intérieur 20°C, température de bulbe humide de l'air extérieur 6°C), consommation électrique nominale 0,013 kW, pression sonore à élevée/moyenne/faible vitesse: 33/29/25 dBA, puissance sonore à vitesse élevée 33 dBA, débit d'air à élevée/moyenne/faible vitesse: 455/370/270 m³/h, de 293x798x230 mm et 11 kg, avec détendeur électronique, capteur de pression, contrôle individuel de température par microprocesseur pour le réglage du flux de réfrigérant et commande à distance par infrarouges WH-TA09NE.
Critère d'évaluation économique: Le prix ne comprend ni la canalisation ni le câblage électrique d'alimentation.
Inclut: Implantation. Mise en place et fixation. Connexion aux lignes frigorifiques. Connexion au réseau électrique. Connexion au réseau de tout à l'égout. Mise en marche.
Critère pour le métré: Nombre d'unités prévues, selon documentation graphique du Projet.
Critère pour le mémoire: On mesurera le nombre d'unités réellement exécutées selon les spécifications du Projet.

| Code | U | Désignation | Quantité | Prix | Montant |
|---|---|---|---|---|---|
| mt42tsb181a | U | Unité intérieure d'air conditionné, de paroi, système VRF, pour gaz R-410A/R-32, alimentation monophasée (230V/50Hz), modèle MMK-UP0031HP-E "TOSHIBA", puissance frigorifique nominale 0,9 kW (température de bulbe sec de l'air intérieur 27°C, température de bulbe humide de l'air intérieur 19°C, température de bulbe sec de l'air extérieur 35°C, température de bulbe humide de l'air extérieur 24°C), puissance calorifique nominale 1,3 kW (température de bulbe sec de l'air intérieur 20°C, température de bulbe humide de l'air extérieur 6°C), consommation électrique nominale 0,013 kW, pression sonore à élevée/moyenne/faible vitesse: 33/29/25 dBA, puissance sonore à vitesse élevée 33 dBA, débit d'air à élevée/moyenne/faible vitesse: 455/370/270 m³/h, de 293x798x230 mm et 11 kg, avec détendeur électronique, capteur de pression, contrôle individuel de température par microprocesseur pour le réglage du flux de réfrigérant et commande à distance par infrarouges WH-TA09NE. (matériau) | 1.000 | 1033.00 | 1033.00 |
| mo005 | h | Compagnon professionnel III/CP2 installateur de climatisation. (main-d'œuvre) | 1.000 | 30.20 | 30.20 |
| mo104 | h | Ouvrier professionnel II/OP installateur de climatisation. (main-d'œuvre) | 1.000 | 25.99 | 25.99 |
| % | % | Frais de chantier des unités d'ouvrage | 2 % | 1089.19 | 21.78 |
|  |  | Coûts directs |  |  | 1110.97 |
