# Contrôle centralisé de ventilo-convecteurs

- Propriété du fichier: CYPE INGENIEROS, S.A.
- Format: FIEBDC-3/2002
- Devise: EUR
- Coûts indirects: 3.00 %
- Frais généraux: 13.00 %
- Bénéfice: 6.00 %
- TVA: 20.00 %

## T Équipements techniques

### TV Climatisation et ventilation

#### TVE Dispositifs de contrôle centralisé

**TVE020** U Contrôle centralisé de ventilo-convecteurs.
Contrôle centralisé, pour gestion de jusqu'à 64 ventilo-convecteurs, avec écran tactile de 10", possibilité de contrôle via navigateur Internet (comprend le serveur web), obtention des tableaux et des graphiques de données historiques, création de filtres d'alarmes, activation des notifications par e-mail et programmations horaires. Totalement monté, connecté et testé.
Inclut: Implantation. Mise en place et fixation. Mise en place et fixation des accessoires. Connexion.
Critère pour le métré: Nombre d'unités prévues, selon documentation graphique du Projet.
Critère pour le mémoire: On mesurera le nombre d'unités réellement exécutées selon les spécifications du Projet.

| Code | U | Désignation | Quantité | Prix | Montant |
|---|---|---|---|---|---|
| mt42dai340a | U | Contrôle centralisé, pour gestion de jusqu'à 64 ventilo-convecteurs, avec écran tactile de 10", possibilité de contrôle via navigateur Internet (comprend le serveur web), obtention des tableaux et des graphiques de données historiques, création de filtres d'alarmes, activation des notifications par e-mail et programmations horaires. (matériau) | 1.000 | 3729.38 | 3729.38 |
| mt42dai750a | m | Câble bus de communications, de câble non blindé, à 2 fils, de 1 mm² de section par fil, sans polarité. (matériau) | 100.000 | 7.00 | 700.00 |
| mo005 | h | Compagnon professionnel III/CP2 installateur de climatisation. (main-d'œuvre) | 1.000 | 30.20 | 30.20 |
| mo104 | h | Ouvrier professionnel II/OP installateur de climatisation. (main-d'œuvre) | 1.000 | 25.99 | 25.99 |
| % | % | Frais de chantier des unités d'ouvrage | 2 % | 4485.57 | 89.71 |
|  |  | Coûts directs |  |  | 4575.28 |
