# Pièce pour formation de conduit rigide de distribution d'air pour climatiseur évaporatif

- Propriété du fichier: CYPE INGENIEROS, S.A.
- Format: FIEBDC-3/2002
- Devise: EUR
- Coûts indirects: 3.00 %
- Frais généraux: 13.00 %
- Bénéfice: 6.00 %
- TVA: 20.00 %

## T Équipements techniques

### TV Climatisation et ventilation

#### TVF Bioclimatisation

**TVF040** U Pièce pour formation de conduit rigide de distribution d'air pour climatiseur évaporatif.
Tronçon droit de connexion directe au climatiseur évaporatif, en tôle d'acier galvanisé, de 660x660x1200 mm. Comprend les accessoires de montage et les éléments de fixation. Totalement monté.
Inclut: Implantation. Mise en place et fixation.
Critère pour le métré: Nombre d'unités prévues, selon documentation graphique du Projet.
Critère pour le mémoire: On mesurera le nombre d'unités réellement exécutées selon les spécifications du Projet.

| Code | U | Désignation | Quantité | Prix | Montant |
|---|---|---|---|---|---|
| mt42ter070a | U | Tronçon droit de connexion directe au climatiseur évaporatif, en tôle d'acier galvanisé, de 660x660x1200 mm. (matériau) | 1.000 | 136.50 | 136.50 |
| mo005 | h | Compagnon professionnel III/CP2 installateur de climatisation. (main-d'œuvre) | 0.100 | 30.20 | 3.02 |
| mo104 | h | Ouvrier professionnel II/OP installateur de climatisation. (main-d'œuvre) | 0.100 | 25.99 | 2.60 |
| % | % | Frais de chantier des unités d'ouvrage | 2 % | 142.12 | 2.84 |
|  |  | Coûts directs |  |  | 144.96 |
