# Diffuseur pour conduit rigide de distribution d'air pour climatiseur évaporatif

- Propriété du fichier: CYPE INGENIEROS, S.A.
- Format: FIEBDC-3/2002
- Devise: EUR
- Coûts indirects: 3.00 %
- Frais généraux: 13.00 %
- Bénéfice: 6.00 %
- TVA: 20.00 %

## T Équipements techniques

### TV Climatisation et ventilation

#### TVF Bioclimatisation

**TVF050** U Diffuseur pour conduit rigide de distribution d'air pour climatiseur évaporatif.
Diffuseur en tôle d'acier galvanisé pour connexion au conduit de distribution d'air, de 550x550 mm, pour climatiseur évaporatif, de 2 faces, avec une grille de 300x500 mm à double déflexion de chaque côté. Comprend les accessoires de montage et les éléments de fixation. Totalement monté.
Inclut: Fixation du diffuseur au conduit.
Critère pour le métré: Nombre d'unités prévues, selon documentation graphique du Projet.
Critère pour le mémoire: On mesurera le nombre d'unités réellement exécutées selon les spécifications du Projet.

| Code | U | Désignation | Quantité | Prix | Montant |
|---|---|---|---|---|---|
| mt42ter060a | U | Diffuseur en tôle d'acier galvanisé pour connexion au conduit de distribution d'air, de 550x550 mm, pour climatiseur évaporatif, de 2 faces, avec une grille de 300x500 mm à double déflexion de chaque côté. (matériau) | 1.000 | 278.85 | 278.85 |
| mo005 | h | Compagnon professionnel III/CP2 installateur de climatisation. (main-d'œuvre) | 0.350 | 30.20 | 10.57 |
| mo104 | h | Ouvrier professionnel II/OP installateur de climatisation. (main-d'œuvre) | 0.350 | 25.99 | 9.10 |
| % | % | Frais de chantier des unités d'ouvrage | 2 % | 298.52 | 5.97 |
|  |  | Coûts directs |  |  | 304.49 |
