# Ventilateur pour extraction des fumées, immergé dans la zone à risque

- Propriété du fichier: CYPE INGENIEROS, S.A.
- Format: FIEBDC-3/2002
- Devise: EUR
- Coûts indirects: 3.00 %
- Frais généraux: 13.00 %
- Bénéfice: 6.00 %
- TVA: 20.00 %

## T Équipements techniques

### TV Climatisation et ventilation

#### TVG Ventilation mécanique pour garages

**TVG020** U Ventilateur pour extraction des fumées, immergé dans la zone à risque.
Ventilateur hélicoïdal tubulaire avec hélice en aluminium à aubes inclinables, moteur pour alimentation triphasée à 230/400 V et 50 Hz de fréquence, avec protection thermique, isolation classe H, degré de protection IP55, chemise courte avec traitement anticorrosion par cataphorèse, finition avec peinture polyester et boîte à bornes ignifuge, de 1450 tr/min, puissance absorbée 0,25 kW, débit maximum 4340 m³/h, pour travailler immergé à 300°C pendant deux heures, selon NF EN 12101-3. Comprend les éléments antivibratoires, les éléments de fixation et les accessoires.
Inclut: Mise en place et fixation du ventilateur. Connexion et contrôle de son bon fonctionnement.
Critère pour le métré: Nombre d'unités prévues, selon documentation graphique du Projet.
Critère pour le mémoire: On mesurera le nombre d'unités réellement exécutées selon les spécifications du Projet.

| Code | U | Désignation | Quantité | Prix | Montant |
|---|---|---|---|---|---|
| mt42vsp362aa1a | U | Ventilateur hélicoïdal tubulaire avec hélice en aluminium à aubes inclinables, moteur pour alimentation triphasée à 230/400 V et 50 Hz de fréquence, avec protection thermique, isolation classe H, degré de protection IP55, chemise courte avec traitement anticorrosion par cataphorèse, finition avec peinture polyester et boîte à bornes ignifuge, de 1450 tr/min, puissance absorbée 0,25 kW, débit maximum 4340 m³/h, pour travailler immergé à 300°C pendant deux heures, selon NF EN 12101-3. (matériau) | 1.000 | 1026.82 | 1026.82 |
| mt42vsp910g | U | Accessoires et éléments de fixation de ventilateur hélicoïdal tubulaire. (matériau) | 1.000 | 251.11 | 251.11 |
| mo011 | h | Compagnon professionnel III/CP2 monteur. (main-d'œuvre) | 4.000 | 30.20 | 120.80 |
| mo080 | h | Ouvrier professionnel II/OP monteur. (main-d'œuvre) | 4.000 | 26.02 | 104.08 |
| % | % | Frais de chantier des unités d'ouvrage | 2 % | 1502.81 | 30.06 |
|  |  | Coûts directs |  |  | 1532.87 |
