# Unité extérieure d'air conditionné à condensation par eau, pour système VRF

- Propriété du fichier: CYPE INGENIEROS, S.A.
- Format: FIEBDC-3/2002
- Devise: EUR
- Coûts indirects: 3.00 %
- Frais généraux: 13.00 %
- Bénéfice: 6.00 %
- TVA: 20.00 %

## T Équipements techniques

### TV Climatisation et ventilation

#### TVI Système Mitsubishi Heavy Industries à débit de réfrigérant variable

**TVI110** U Unité extérieure d'air conditionné à condensation par eau, pour système VRF.
Unité extérieure d'air conditionné, système eau-air multisplit KXZW avec débit variable de réfrigérant, contrôle de température variable de réfrigérant VTCC, pompe à chaleur, pour gaz R-410A, alimentation triphasée (400V/50Hz), modèle FDC224KXZWE1 "MITSUBISHI HEAVY INDUSTRIES", puissance frigorifique nominale 22,4 kW (température d'entrée de l'eau 30°C, température de bulbe humide de l'air intérieur 19°C), consommation électrique nominale en refroidissement 4,23 kW, puissance calorifique nominale 25 kW (température d'entrée de l'eau 20°C, température de bulbe sec de l'air intérieur 20°C), consommation électrique nominale en chauffage 4,24 kW, de 1100x780x550 mm, 9,9 kg, niveau sonore 48 dBA, débit d'air 0 m³/h, intervalle de capacité connectable entre le 50 et le 150% et détendeur électronique. Comprend les éléments antivibratoires de sol.
Critère d'évaluation économique: Le prix ne comprend ni la canalisation ni le câblage électrique d'alimentation.
Inclut: Implantation. Mise en place et fixation. Connexion aux lignes frigorifiques. Connexion au réseau de conduite d'eau. Connexion au réseau électrique. Connexion au réseau de tout à l'égout. Mise en marche.
Critère pour le métré: Nombre d'unités prévues, selon documentation graphique du Projet.
Critère pour le mémoire: On mesurera le nombre d'unités réellement exécutées selon les spécifications du Projet.

| Code | U | Désignation | Quantité | Prix | Montant |
|---|---|---|---|---|---|
| mt42mhi380a | U | Unité extérieure d'air conditionné, système eau-air multisplit KXZW avec débit variable de réfrigérant, contrôle de température variable de réfrigérant VTCC, pompe à chaleur, pour gaz R-410A, alimentation triphasée (400V/50Hz), modèle FDC224KXZWE1 "MITSUBISHI HEAVY INDUSTRIES", puissance frigorifique nominale 22,4 kW (température d'entrée de l'eau 30°C, température de bulbe humide de l'air intérieur 19°C), consommation électrique nominale en refroidissement 4,23 kW, puissance calorifique nominale 25 kW (température d'entrée de l'eau 20°C, température de bulbe sec de l'air intérieur 20°C), consommation électrique nominale en chauffage 4,24 kW, de 1100x780x550 mm, 9,9 kg, niveau sonore 48 dBA, débit d'air 0 m³/h, intervalle de capacité connectable entre le 50 et le 150% et détendeur électronique. (matériau) | 1.000 | 17191.00 | 17191.00 |
| mt42www080 | U | Kit d'amortisseurs antivibration de sol, composé de quatre amortisseurs en caoutchouc, avec leurs vis, écrous et rondelles correspondants. (matériau) | 1.000 | 8.00 | 8.00 |
| mo005 | h | Compagnon professionnel III/CP2 installateur de climatisation. (main-d'œuvre) | 6.016 | 30.20 | 181.68 |
| mo104 | h | Ouvrier professionnel II/OP installateur de climatisation. (main-d'œuvre) | 6.016 | 25.99 | 156.36 |
| % | % | Frais de chantier des unités d'ouvrage | 2 % | 17537.04 | 350.74 |
|  |  | Coûts directs |  |  | 17887.78 |
