# Récupérateur de chaleur

- Propriété du fichier: CYPE INGENIEROS, S.A.
- Format: FIEBDC-3/2002
- Devise: EUR
- Coûts indirects: 3.00 %
- Frais généraux: 13.00 %
- Bénéfice: 6.00 %
- TVA: 20.00 %

## T Équipements techniques

### TV Climatisation et ventilation

#### TVM Ventilation mécanique pour logements

**TVM090** U Récupérateur de chaleur.
Récupérateur de chaleur air-air basse consommation, avec échangeur de flux croisé à rendement élevé, de 1070x600x200 mm, ventilateurs asservis électroniquement pour vitesse constante ou débit constant (autorégulable), classe énergétique A, récupération de chaleur de jusqu'au 97%, 4 piquages pour connexion au conduit de 160 mm de diamètre, bypass, filtre d'air pour la poussière, filtre d'air pour le pollen, siphon pour l'évacuation des condensats, système de protection contre le gel, contrôle avec commande multifonctions, quatre modes de fonctionnement (vacances, quotidien, cuisine et invités), avec possibilité de connecter avec capteur de CO2, avec système domotique à travers le protocole de communication Modbus et avec batterie de chauffage électrique, contrôlable depuis un smartphone ou une tablette via l'App pour IOS et Android. Installation dans faux-plafond. Comprend les éléments de fixation.
Inclut: Implantation. Mise en place et fixation du récupérateur de chaleur. Connexion au réseau de tout à l'égout. Connexion au réseau électrique. Connexion des conduits. Contrôle de son bon fonctionnement.
Critère pour le métré: Nombre d'unités prévues, selon documentation graphique du Projet.
Critère pour le mémoire: On mesurera le nombre d'unités réellement exécutées selon les spécifications du Projet.

| Code | U | Désignation | Quantité | Prix | Montant |
|---|---|---|---|---|---|
| mt42ald010a | U | Récupérateur de chaleur air-air basse consommation, avec échangeur de flux croisé à rendement élevé, de 1070x600x200 mm, ventilateurs asservis électroniquement pour vitesse constante ou débit constant (autorégulable), classe énergétique A, récupération de chaleur de jusqu'au 97%, 4 piquages pour connexion au conduit de 160 mm de diamètre, bypass, filtre d'air pour la poussière, filtre d'air pour le pollen, siphon pour l'évacuation des condensats, système de protection contre le gel, contrôle avec commande multifonctions, quatre modes de fonctionnement (vacances, quotidien, cuisine et invités), avec possibilité de connecter avec capteur de CO2, avec système domotique à travers le protocole de communication Modbus et avec batterie de chauffage électrique, contrôlable depuis un smartphone ou une tablette via l'App pour IOS et Android, avec certification Passivhaus, pour installer dans le faux-plafond ou sur la surface de la paroi, avec éléments de fixation. (matériau) | 1.000 | 2200.93 | 2200.93 |
| mo011 | h | Compagnon professionnel III/CP2 monteur. (main-d'œuvre) | 0.200 | 30.20 | 6.04 |
| mo080 | h | Ouvrier professionnel II/OP monteur. (main-d'œuvre) | 0.200 | 26.02 | 5.20 |
| % | % | Frais de chantier des unités d'ouvrage | 2 % | 2212.17 | 44.24 |
|  |  | Coûts directs |  |  | 2256.41 |
