# Unité air-eau pompe à chaleur non réversible, pour installation en extérieur

- Propriété du fichier: CYPE INGENIEROS, S.A.
- Format: FIEBDC-3/2002
- Devise: EUR
- Coûts indirects: 3.00 %
- Frais généraux: 13.00 %
- Bénéfice: 6.00 %
- TVA: 20.00 %

## T Équipements techniques

### TV Climatisation et ventilation

#### TVP PAC et roof-top

**TVP060** U Unité air-eau pompe à chaleur non réversible, pour installation en extérieur.
Pompe à chaleur non réversible, air-eau, puissance calorifique nominale de 19,2 kW (température humide d'entrée de l'air: 2°C; température de sortie de l'eau: 35°C), COP = 3,3, réfrigérant R-407C, limites opératives en mode chauffage: entrée d'air entre -20°C et 40°C, sortie d'eau entre 15°C et 60°C, carcasse en acier galvanisé et émaillé au four, dimensions 1860x2040x1485 mm, pour installation en extérieur. Comprend les éléments antivibratoires de sol. Totalement montée, connectée et mise en marche par l'entreprise installatrice pour le contrôle de son bon fonctionnement.
Inclut: Implantation de l'unité. Mise en place et fixation de l'unité et de ses accessoires. Connecté aux réseaux de conduction d'eau, électrique et de récupération des condensats. Mise en marche.
Critère pour le métré: Nombre d'unités prévues, selon documentation graphique du Projet.
Critère pour le mémoire: On mesurera le nombre d'unités réellement exécutées selon les spécifications du Projet.

| Code | U | Désignation | Quantité | Prix | Montant |
|---|---|---|---|---|---|
| mt42sti030a | U | Pompe à chaleur non réversible, air-eau, puissance calorifique nominale de 19,2 kW (température humide d'entrée de l'air: 2°C; température de sortie de l'eau: 35°C), COP = 3,3, réfrigérant R-407C, limites opératives en mode chauffage: entrée d'air entre -20°C et 40°C, sortie d'eau entre 15°C et 60°C, carcasse en acier galvanisé et émaillé au four, dimensions 1860x2040x1485 mm. (matériau) | 1.000 | 21848.00 | 21848.00 |
| mt37www050e | U | Manchon antivibration, en caoutchouc, avec filet de 1 1/4", pour une pression maximale de travail de 10 bar. (matériau) | 2.000 | 37.17 | 74.34 |
| mt37sve010d | U | Vanne à sphère en laiton nickelé à visser de 1". (matériau) | 2.000 | 12.15 | 24.30 |
| mt42www080 | U | Kit d'amortisseurs antivibration de sol, composé de quatre amortisseurs en caoutchouc, avec leurs vis, écrous et rondelles correspondants. (matériau) | 1.000 | 8.00 | 8.00 |
| mo005 | h | Compagnon professionnel III/CP2 installateur de climatisation. (main-d'œuvre) | 6.600 | 30.20 | 199.32 |
| mo104 | h | Ouvrier professionnel II/OP installateur de climatisation. (main-d'œuvre) | 6.600 | 25.99 | 171.53 |
| % | % | Frais de chantier des unités d'ouvrage | 2 % | 22325.49 | 446.51 |
|  |  | Coûts directs |  |  | 22772.00 |
