# Réseau d'évacuation des condensats

- Propriété du fichier: CYPE INGENIEROS, S.A.
- Format: FIEBDC-3/2002
- Devise: EUR
- Coûts indirects: 3.00 %
- Frais généraux: 13.00 %
- Bénéfice: 6.00 %
- TVA: 20.00 %

## T Équipements techniques

### TV Climatisation et ventilation

#### TVT Unités terminales autonomes de climatisation

**TVT080** m Réseau d'évacuation des condensats.
Réseau d'évacuation des condensats, mis en place superficiellement et fixé à la surface support, constitué d'un tube flexible de PVC, de 16 mm de diamètre et 1,5 mm d'épaisseur, qui connecte l'unité d'air conditionné avec le réseau d'évacuation d'appareils sanitaires, la colonne de chute, le collecteur ou le tabouret siphoïde. Comprend matériau auxiliaire pour le montage et la fixation à l'ouvrage, les accessoires et les pièces spéciales placées par assemblage collée avec adhésif.
Inclut: Implantation. Présentation des tuyaux, des accessoires et des pièces spéciales. Fixation des produits complémentaires pour le montage et la fixation à l'ouvrage. Mise en place et fixation des tuyaux, des accessoires et des pièces spéciales.
Critère pour le métré: Longueur mesurée selon documentation graphique du Projet.
Critère pour le mémoire: On mesurera la longueur réellement exécutée selon les spécifications du Projet.

| Code | U | Désignation | Quantité | Prix | Montant |
|---|---|---|---|---|---|
| mt36tsf410a | U | Matériau auxiliaire pour montage et fixation à l'ouvrage des tuyaux en PVC flexible, de 16 mm de diamètre. (matériau) | 0.500 | 0.20 | 0.10 |
| mt36tsf010ac | m | Tube en PVC flexible, de 16 mm de diamètre et 1,5 mm d'épaisseur, avec spirale en PVC rigide, selon NF EN ISO 3994, avec le prix augmenté de 10% pour cause d'accessoires et pièces spéciales. (matériau) | 1.050 | 1.49 | 1.56 |
| mt11var009 | l | Liquide nettoyeur pour collage par adhésif de tubes et accessoires en PVC. (matériau) | 0.015 | 37.60 | 0.56 |
| mt11var010 | l | Adhésif pour tubes et accessoires en PVC. (matériau) | 0.008 | 47.92 | 0.38 |
| mo008 | h | Compagnon professionnel III/CP2 plombier. (main-d'œuvre) | 0.070 | 30.20 | 2.11 |
| mo107 | h | Ouvrier professionnel II/OP plombier. (main-d'œuvre) | 0.035 | 25.99 | 0.91 |
| % | % | Frais de chantier des unités d'ouvrage | 2 % | 5.62 | 0.11 |
|  |  | Coûts directs |  |  | 5.73 |
