# Unité extérieure d'air conditionné, système air-air multisplit

- Propriété du fichier: CYPE INGENIEROS, S.A.
- Format: FIEBDC-3/2002
- Devise: EUR
- Coûts indirects: 3.00 %
- Frais généraux: 13.00 %
- Bénéfice: 6.00 %
- TVA: 20.00 %

## T Équipements techniques

### TV Climatisation et ventilation

#### TVT Unités terminales autonomes de climatisation

**TVT260** U Unité extérieure d'air conditionné, système air-air multisplit.
Unité extérieure d'air conditionné, système air-air multisplit, pour gaz R-32, pompe à chaleur, alimentation monophasée (230V/50Hz), puissance frigorifique nominale 4 kW (température de bulbe sec 35°C, température de bulbe humide 24°C), puissance calorifique nominale 4,5 kW (température de bulbe humide 6°C), de 595x780x290 mm, poids 0 kg, niveau sonore 48 dBA et débit d'air 1950 m³/h, avec contrôle de condensation. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42mhi150a | U | Unité extérieure d'air conditionné, système air-air multisplit, pour gaz R-32, pompe à chaleur, alimentation monophasée (230V/50Hz), puissance frigorifique nominale 4 kW (température de bulbe sec 35°C, température de bulbe humide 24°C), puissance calorifique nominale 4,5 kW (température de bulbe humide 6°C), de 595x780x290 mm, poids 42 kg, niveau sonore 48 dBA et débit d'air 1950 m³/h, avec contrôle de condensation. (matériau) | 1.000 | 1136.85 | 1136.85 |
| mt42www080 | U | Kit d'amortisseurs antivibration de sol, composé de quatre amortisseurs en caoutchouc, avec leurs vis, écrous et rondelles correspondants. (matériau) | 1.000 | 8.00 | 8.00 |
| mo005 | h | Compagnon professionnel III/CP2 installateur de climatisation. (main-d'œuvre) | 1.000 | 30.20 | 30.20 |
| mo104 | h | Ouvrier professionnel II/OP installateur de climatisation. (main-d'œuvre) | 1.000 | 25.99 | 25.99 |
| % | % | Frais de chantier des unités d'ouvrage | 2 % | 1201.04 | 24.02 |
|  |  | Coûts directs |  |  | 1225.06 |
