# Siphon avec regard de pompage

- Propriété du fichier: CYPE Ingenieros S.A.
- Format: FIEBDC-3/2016
- Logiciel: Générateur de prix de la construction. CYPE Ingenieros, S.A.
- Date: 27/03/2024
- Devise: EUR
- Coûts indirects: 3 %
- Frais généraux: 13 %
- Bénéfice: 6 %
- TVA: 20 %

## A VRD et aménagements extérieurs

### AA Assainissement

#### AAA Caniveaux et avaloirs

**AAA090** U Siphon avec regard de pompage.
Station d'élévation pour eaux grises, installation enterrée, passage libre maximum de 10 mm, apte pour températures jusqu'à 35°C (pour temps court 90°C), formée de réservoir en polyéthylène avec châssis et couvercle en acier galvanisé, connexion en impulsion de 1 1/4", deux connexions d'entrée DN 100/70, bouche d'écoulement, siphon, tuyauterie intérieure, pompe submersible, interrupteur de flotteur, pour le contrôle automatique du niveau, puissance nominale du moteur de 0,55 kW, alimentation monophasée (230V/50Hz), clapet de non retour, pour la récupération des eaux pluviales ou des eaux usées dans les locaux humides. Comprend les accessoires de montage, les pièces spéciales et les éléments de fixation.
Inclut: Implantation et tracé. Montage, connexion et contrôle de son bon fonctionnement.
Critère pour le métré: Nombre d'unités prévues, selon documentation graphique du Projet.
Critère pour le mémoire: On mesurera le nombre d'unités réellement exécutées selon les spécifications du Projet.

| Code | U | Désignation | Quantité | Prix | Montant |
|---|---|---|---|---|---|
| mt37bcw500c | U | Station d'élévation pour eaux grises, installation enterrée, passage libre maximum de 10 mm, apte pour températures jusqu'à 35°C (pour temps court 90°C), formée de réservoir en polyéthylène avec châssis et couvercle en acier galvanisé, connexion en impulsion de 1 1/4", deux connexions d'entrée DN 100/70, bouche d'écoulement, siphon, tuyauterie intérieure, pompe submersible, interrupteur de flotteur, pour le contrôle automatique du niveau, puissance nominale du moteur de 0,55 kW, alimentation monophasée (230V/50Hz), clapet de non retour. (matériau) | 1 | 1168.85 | 1168.850 |
| mt11var020 | U | Kit d'accessoires de montage, pièces spéciales et éléments de fixation, pour assainissement. (matériau) | 1 | 0.75 | 0.750 |
| mo008 | h | Compagnon professionnel III/CP2 plombier. (main-d'œuvre) | 0.3 | 30.2 | 9.060 |
| mo020 | h | Compagnon professionnel III/CP2 construction. (main-d'œuvre) | 0.3 | 29.25 | 8.775 |
| mo112 | h | Ouvrier d'exécution I/OE2 construction. (main-d'œuvre) | 0.15 | 25.31 | 3.797 |
| % | % | Frais de chantier des unités d'ouvrage | 2 % | 1191.232 | 23.825 |
|  |  | Coûts directs |  |  | 1215.057 |

## Ressources

**mt37bcw500c** U Station d'élévation pour eaux grises
Données techniques: Coût énergétique 0.861 MJ; Émission de CO2 1.356 kg
Déchets:
- emballage: re150101 Emballages en papier et en carton. (composant de déchet); quantité 1.595 kg; Code CED 15 01 01; Masse de l'élément 1 kg; Volume 0.001333 m3
