# Clapet d'aération anti-odeur, au conduit de ventilation

- Propriété du fichier: CYPE Ingenieros S.A.
- Format: FIEBDC-3/2016
- Logiciel: Générateur de prix de la construction. CYPE Ingenieros, S.A.
- Date: 27/03/2024
- Devise: EUR
- Coûts indirects: 3 %
- Frais généraux: 13 %
- Bénéfice: 6 %
- TVA: 20 %

## A VRD et aménagements extérieurs

### AA Assainissement

#### AAL Traitement des eaux usées: éléments complémentaires

**AAL070** U Clapet d'aération anti-odeur, au conduit de ventilation.
Clapet d'aération anti-odeur en ABS, de 75 mm de diamètre, de 8 l/s de débit maximum, apte pour températures de -20 à 60°C, avec filtre d'air à charbon actif et joint élastique en élastomère thermoplastique, à l'extrémité supérieure du conduit de ventilation.
Inclut: Implantation. Mise en place et connexion.
Critère pour le métré: Nombre d'unités prévues, selon documentation graphique du Projet.
Critère pour le mémoire: On mesurera le nombre d'unités réellement exécutées selon les spécifications du Projet.

| Code | U | Désignation | Quantité | Prix | Montant |
|---|---|---|---|---|---|
| mt36vaj030a | U | Clapet d'aération anti-odeur en ABS, de 75 mm de diamètre, de 8 l/s de débit maximum, apte pour températures de -20 à 60°C, avec filtre d'air à charbon actif et joint élastique en élastomère thermoplastique. (matériau) | 1 | 106.34 | 106.340 |
| mo008 | h | Compagnon professionnel III/CP2 plombier. (main-d'œuvre) | 0.2 | 30.2 | 6.040 |
| mo107 | h | Ouvrier professionnel II/OP plombier. (main-d'œuvre) | 0.2 | 25.99 | 5.198 |
| % | % | Frais de chantier des unités d'ouvrage | 2 % | 117.578 | 2.352 |
|  |  | Coûts directs |  |  | 119.930 |

Déchets:
- pose: mt36vaj030a; facteur de déchet 0.0165015

## Ressources

**mt36vaj030a** U Clapet d'aération anti-odeur en ABS
Données techniques: Coût énergétique 31.509 MJ; Émission de CO2 1.599 kg; Code CED 17 02 03; Masse de l'élément 0.325 kg; Volume 0.000542 m3
Déchets:
- emballage: re150101 Emballages en papier et en carton. (composant de déchet); quantité 0.042 kg; Code CED 15 01 01; Masse de l'élément 1 kg; Volume 0.001333 m3
