# Station d'épuration biologique

- Propriété du fichier: CYPE Ingenieros S.A.
- Format: FIEBDC-3/2016
- Logiciel: Générateur de prix de la construction. CYPE Ingenieros, S.A.
- Date: 27/03/2024
- Devise: EUR
- Coûts indirects: 3 %
- Frais généraux: 13 %
- Bénéfice: 6 %
- TVA: 20 %

## A VRD et aménagements extérieurs

### AA Assainissement

#### AAS Traitement des eaux usées: stations d'épuration

**AAS010** U Station d'épuration biologique.
Station d'épuration biologique des eaux usées, technologie VFL, capacité pour 1 à 4 utilisateurs (H.E.), charge moyenne de matière organique contaminante (DBO5) de 0,24 kg/jour et débit maximum d'eau épurée de 540 litres/jour, équipée d'un réacteur biologique type AT et un compresseur. Totalement installée et en fonctionnement, sans inclure l'excavation, le nivellement ni le remblai de l'arrière.
Inclut: Implantation. Mise en place de la station d'épuration. Connecté aux réseaux de conduction d'eau, d'assainissement et électrique. Mise en marche.
Critère pour le métré: Nombre d'unités prévues, selon documentation graphique du Projet.
Critère pour le mémoire: On mesurera le nombre d'unités réellement exécutées selon les spécifications du Projet.

| Code | U | Désignation | Quantité | Prix | Montant |
|---|---|---|---|---|---|
| mt46edb010a | U | Station d'épuration biologique des eaux usées, technologie VFL, capacité pour 1 à 4 utilisateurs (H.E.), charge moyenne de matière organique contaminante (DBO5) de 0,24 kg/jour et débit maximum d'eau épurée de 540 litres/jour, équipée d'un réacteur biologique type AT et un compresseur, selon NF EN 12566-3. (matériau) | 1 | 3157.35 | 3157.350 |
| mo008 | h | Compagnon professionnel III/CP2 plombier. (main-d'œuvre) | 2 | 30.2 | 60.400 |
| mo107 | h | Ouvrier professionnel II/OP plombier. (main-d'œuvre) | 2 | 25.99 | 51.980 |
| mo003 | h | Compagnon professionnel III/CP2 électricien. (main-d'œuvre) | 2 | 30.2 | 60.400 |
| mo102 | h | Ouvrier professionnel II/OP électricien. (main-d'œuvre) | 2 | 25.99 | 51.980 |
| % | % | Frais de chantier des unités d'ouvrage | 2 % | 3382.110 | 67.642 |
|  |  | Coûts directs |  |  | 3449.752 |

## Ressources

**mt46edb010a** U Station d'épuration biologique des eaux usées
Données techniques: Coût énergétique 16444.846 MJ; Émission de CO2 583.273 kg
Déchets:
- emballage: re150101 Emballages en papier et en carton. (composant de déchet); quantité 0.086 kg; Code CED 15 01 01; Masse de l'élément 1 kg; Volume 0.001333 m3
