# Traversée de paroi

- Propriété du fichier: CYPE Ingenieros S.A.
- Format: FIEBDC-3/2016
- Logiciel: Générateur de prix de la construction. CYPE Ingenieros, S.A.
- Date: 27/03/2024
- Devise: EUR
- Coûts indirects: 3 %
- Frais généraux: 13 %
- Bénéfice: 6 %
- TVA: 20 %

## A VRD et aménagements extérieurs

### AB Bassins et équipements de piscine

#### ABP Pièces à sceller

**ABP070** U Traversée de paroi.
Traversée de paroi en résines thermoplastiques d'ABS, de 40 mm de diamètre et 300 mm de longueur, couleur blanche.
Inclut: Mise en place.
Critère pour le métré: Nombre d'unités prévues, selon documentation graphique du Projet.
Critère pour le mémoire: On mesurera le nombre d'unités réellement exécutées selon les spécifications du Projet.

| Code | U | Désignation | Quantité | Prix | Montant |
|---|---|---|---|---|---|
| mt47ped090a | U | Traversée de paroi en résines thermoplastiques d'ABS, de 40 mm de diamètre et 300 mm de longueur, couleur blanche. (matériau) | 1 | 15.71 | 15.710 |
| mo008 | h | Compagnon professionnel III/CP2 plombier. (main-d'œuvre) | 0.1 | 30.2 | 3.020 |
| mo107 | h | Ouvrier professionnel II/OP plombier. (main-d'œuvre) | 0.1 | 25.99 | 2.599 |
| % | % | Frais de chantier des unités d'ouvrage | 2 % | 21.329 | 0.427 |
|  |  | Coûts directs |  |  | 21.756 |

Déchets:
- pose: mt47ped090a Traversée de paroi en résines thermoplastiques d'ABS, de 40 mm de diamètre et 300 mm de longueur, couleur blanche; facteur de déchet 0.026276

## Ressources

**mt47ped090a** U Traversée de paroi en résines thermoplastiques d'ABS, de 40 mm de diamètre et 300 mm de longueur, couleur blanche
Données techniques: Coût énergétique 406.915 MJ; Émission de CO2 20.232 kg; Code CED 17 02 03; Masse de l'élément 4.2 kg; Volume 0.007 m3
Déchets:
- emballage: re150101 Emballages en papier et en carton. (composant de déchet); quantité 0.036 kg; Code CED 15 01 01; Masse de l'élément 1 kg; Volume 0.001333 m3
