# Luminaire de lampadaire pour éclairage de zones piétonnes

- Propriété du fichier: CYPE Ingenieros S.A.
- Format: FIEBDC-3/2016
- Logiciel: Générateur de prix de la construction. CYPE Ingenieros, S.A.
- Date: 12/06/2024
- Devise: EUR
- Coûts indirects: 3 %
- Frais généraux: 13 %
- Bénéfice: 6 %
- TVA: 20 %

## A VRD et aménagements extérieurs

### AE Éclairage extérieur

#### AEL Lampadaires

**AEL030** U Luminaire de lampadaire pour éclairage de zones piétonnes.
Luminaire en fonte d'aluminium, finition laquée de couleur noire, réglable, de 60 W, facteur de puissance supérieur à 0,95, de 438x438x793 mm, avec 24 LED SMD 5050, température de couleur 3000 K, indice de reproduction chromatique supérieure à 80, taux d'éblouissement unifié inférieur à 12, flux lumineux 7140 lumens, avec degrés de protection IP66 et IK08.
Inclut: Implantation. Montage, connexion et contrôle de son bon fonctionnement.
Critère pour le métré: Nombre d'unités prévues, selon documentation graphique du Projet.
Critère pour le mémoire: On mesurera le nombre d'unités réellement exécutées selon les spécifications du Projet.

| Code | U | Désignation | Quantité | Prix | Montant |
|---|---|---|---|---|---|
| mt34ena470si | U | Luminaire en fonte d'aluminium, finition laquée de couleur noire, réglable, de 60 W, facteur de puissance supérieur à 0,95, de 438x438x793 mm, avec 24 LED SMD 5050, température de couleur 3000 K, indice de reproduction chromatique supérieure à 80, taux d'éblouissement unifié inférieur à 12, flux lumineux 7140 lumens, avec degrés de protection IP66 et IK08, à fixer sur un support. (matériau) | 1 | 407.94 | 407.940 |
| mq07cce010a | h | Camion avec nacelle élévatrice à bras articulé de 16 m de hauteur maximale de travail et 260 kg de charge maximale. (matériel) | 0.7 | 21.26 | 14.882 |
| mo003 | h | Compagnon professionnel III/CP2 électricien. (main-d'œuvre) | 0.7 | 30.2 | 21.140 |
| mo102 | h | Ouvrier professionnel II/OP électricien. (main-d'œuvre) | 0.7 | 25.99 | 18.193 |
| % | % | Frais de chantier des unités d'ouvrage | 2 % | 462.155 | 9.243 |
|  |  | Coûts directs |  |  | 471.398 |

## Ressources

**mt34ena470si** U Luminaire en fonte d'aluminium
Données techniques: Coût énergétique 1357.749 MJ; Émission de CO2 82.138 kg
Déchets:
- emballage: re150101 Emballages en papier et en carton. (composant de déchet); quantité 0.35 kg; Code CED 15 01 01; Masse de l'élément 1 kg; Volume 0.001333 m3
