# Revêtement sportif indoor multicouche pour terrain omnisports, système "COMPOSAN INDUSTRIAL Y TECNOLOGÍA"

- Propriété du fichier: CYPE Ingenieros S.A.
- Format: FIEBDC-3/2016
- Logiciel: Générateur de prix de la construction. CYPE Ingenieros, S.A.
- Date: 27/03/2024
- Devise: EUR
- Coûts indirects: 3 %
- Frais généraux: 13 %
- Bénéfice: 6 %
- TVA: 20 %

## A VRD et aménagements extérieurs

### AF Pistes sportives

#### AFR Revêtements en résines synthétiques

**AFR030** m² Revêtement sportif indoor multicouche pour terrain omnisports, système "COMPOSAN INDUSTRIAL Y TECNOLOGÍA".
Revêtement sportif indoor multicouche, système Compoflex Indoor "COMPOSAN INDUSTRIAL Y TECNOLOGÍA", de 6 mm d'épaisseur totale approximative, sur surface support en béton, apte pour terrain omnisports. COUCHE DE BASE: une couche de membrane de caoutchouc synthétique SBR, Base Flexible SBR, de 4 mm d'épaisseur, application préalable d'une couche d'adhésif thixotropique en polyuréthane bicomposant sans dissolvants (rendement approché de 1 kg/m²). COUCHE DE SCELLEMENT: une couche de pâte couvre-pores en polyuréthane bicomposant, Compoflex Tapaporos (rendement approché de 0,8 kg/m²). COUCHE DE RÉGULARISATION: deux couches de revêtement autonivelant en polyuréthane bicomposant sans dissolvants, Compoflex Autonivelante, couleur grise RAL 7032 (rendement approché de 0,6 kg/m² la première couche et 1,8 kg/m² la seconde couche). COUCHE DE FINITION: une couche de peinture de polyuréthane aliphatique, élastique et à viscosité faible, bicomposant, Compoflex Paint, couleur bleue RAL 5024, finition mate (rendement approché de 0,15 kg/m²).
Critère d'évaluation économique: Le prix ne comprend ni la surface support ni l'exécution et le scellement des joints.
Inclut: Nettoyage de la surface support. Implantation des joints et des pans. Application de l'adhésif. Application de la couche de base. Application de la couche de scellement. Application de la couche de régularisation. Application de la couche de finition. Séchage de chaque couche avant d'appliquer la suivante, y compris le grattage, le balayage et le soufflage des imperfections. Nettoyage final du revêtement.
Critère pour le métré: Surface mesurée en projection horizontale, selon documentation graphique du Projet.
Critère pour le mémoire: On mesurera, en projection horizontale, la surface réellement exécutée selon les spécifications du Projet.

| Code | U | Désignation | Quantité | Prix | Montant |
|---|---|---|---|---|---|
| mt47cit310a | kg | Adhésif thixotropique en polyuréthane bicomposant sans dissolvants "COMPOSAN INDUSTRIAL Y TECNOLOGÍA". (matériau) | 1 | 9.07 | 9.070 |
| mt47cit320a | m² | Membrane de caoutchouc synthétique SBR, Base Flexible SBR "COMPOSAN INDUSTRIAL Y TECNOLOGÍA" de 4 mm d'épaisseur, fournie en rouleaux. (matériau) | 1 | 11.24 | 11.240 |
| mt47cit330a | kg | Pâte couvre-pores en polyuréthane bicomposant, Compoflex Tapaporos "COMPOSAN INDUSTRIAL Y TECNOLOGÍA". (matériau) | 0.8 | 10.11 | 8.088 |
| mt47cit340a | kg | Revêtement autonivelant en polyuréthane bicomposant sans dissolvants, Compoflex Autonivelante "COMPOSAN INDUSTRIAL Y TECNOLOGÍA", couleur grise RAL 7032; à appliquer à la truelle. (matériau) | 2.4 | 10.63 | 25.512 |
| mt27ppc010a | kg | Peinture de polyuréthane aliphatique, élastique et à viscosité faible, bicomposant, Compoflex Paint "COMPOSAN INDUSTRIAL Y TECNOLOGÍA", couleur bleue RAL 5024, finition mate, résistant aux rayons UV, aux intempéries et à l'abrasion. (matériau) | 0.15 | 33.87 | 5.081 |
| mo041 | h | Compagnon professionnel III/CP2 VRD espaces publics. (main-d'œuvre) | 0.205 | 29.25 | 5.996 |
| mo087 | h | Ouvrier professionnel II/OP VRD espaces publics. (main-d'œuvre) | 0.205 | 26.02 | 5.334 |
| % | % | Frais de chantier des unités d'ouvrage | 2 % | 70.321 | 1.406 |
|  |  | Coûts directs |  |  | 71.727 |

Déchets:
- pose: mt47cit310a Adhésif thixotropique en polyuréthane bicomposant sans dissolvants "COMPOSAN INDUSTRIAL Y TECNOLOGÍA"; facteur de déchet 0.03
- pose: mt47cit320a; facteur de déchet 0.035
- pose: mt47cit330a Pâte couvre-pores en polyuréthane bicomposant, Compoflex Tapaporos "COMPOSAN INDUSTRIAL Y TECNOLOGÍA"; facteur de déchet 0.03
- pose: mt47cit340a; facteur de déchet 0.03
- pose: mt27ppc010a; facteur de déchet 0.0275

## Ressources

**mt47cit310a** kg Adhésif thixotropique en polyuréthane bicomposant sans dissolvants "COMPOSAN INDUSTRIAL Y TECNOLOGÍA"
Données techniques: Coût énergétique 144.471 MJ; Émission de CO2 7.014 kg; Code CED 17 09 04; Masse de l'élément 1 kg; Volume 0.000667 m3
Déchets:
- emballage: re170203 Plastique. (composant de déchet); quantité 0.003 kg; Code CED 17 02 03; Masse de l'élément 1 kg; Volume 0.001667 m3

**mt47cit320a** m² Membrane de caoutchouc synthétique SBR
Données techniques: Coût énergétique 415.446 MJ; Émission de CO2 18.139 kg; Code CED 17 02 03; Masse de l'élément 4.6 kg; Volume 0.007667 m3
Déchets:
- emballage: re170203 Plastique; quantité 0.07 kg

**mt47cit330a** kg Pâte couvre-pores en polyuréthane bicomposant, Compoflex Tapaporos "COMPOSAN INDUSTRIAL Y TECNOLOGÍA"
Données techniques: Coût énergétique 144.471 MJ; Émission de CO2 7.014 kg; Code CED 17 09 04; Masse de l'élément 1 kg; Volume 0.000667 m3
Déchets:
- emballage: re170203 Plastique; quantité 0.003 kg

**mt47cit340a** kg Revêtement autonivelant en polyuréthane bicomposant sans dissolvants
Données techniques: Coût énergétique 144.471 MJ; Émission de CO2 7.014 kg; Code CED 17 09 04; Masse de l'élément 1 kg; Volume 0.000667 m3
Déchets:
- emballage: re170203 Plastique; quantité 0.003 kg

**mt27ppc010a** kg Peinture de polyuréthane aliphatique
Données techniques: Coût énergétique 28.330 MJ; Émission de CO2 1.266 kg; Code CED 08 01 11; Masse de l'élément 1 kg; Volume 0.001111 m3
Déchets:
- emballage: re170203 Plastique; quantité 0.045 kg
