# Abattage d'un arbre

- Propriété du fichier: CYPE Ingenieros S.A.
- Format: FIEBDC-3/2016
- Logiciel: Générateur de prix de la construction. CYPE Ingenieros, S.A.
- Date: 27/03/2024
- Devise: EUR
- Coûts indirects: 3 %
- Frais généraux: 13 %
- Bénéfice: 6 %
- TVA: 20 %

## A VRD et aménagements extérieurs

### AT Terrassement

#### ATN Nettoyage et décapage du terrain

**ATN030** U Abattage d'un arbre.
Abattage d'un arbre de jusqu'à 5 m de hauteur, de 15 à 30 cm de diamètre de tronc et couronne peu feuillue, avec tronçonneuse, avec extraction de la souche, et le chargement manuel sur le camion.
Critère d'évaluation économique: Le prix ne comprend pas le transport des matériaux enlevés.
Inclut: Coupe du tronc de l'arbre près de la base. Extraction de la souche et des racines. Découpe du tronc, des branches et des racines. Retrait des restes et des déchets. Chargement dans le camion. Remplissage et compactage du trou avec de la terre provenant de l'excavation elle-même.
Critère pour le métré: Nombre d'unités prévues, selon documentation graphique du Projet.
Critère pour le mémoire: On mesurera le nombre d'unités réellement exécutées selon les spécifications du Projet.

| Code | U | Désignation | Quantité | Prix | Montant |
|---|---|---|---|---|---|
| mq09sie010 | h | Tronçonneuse à essence, de 50 cm de lame et 2 kW de puissance. (matériel) | 0.234 | 3.36 | 0.786 |
| mq01exn020a | h | Rétro-pelleteuse hydraulique sur pneus, de 105 kW. (matériel) | 0.054 | 51.91 | 2.803 |
| mq02roa010a | h | Rouleau vibrant à guidage manuel, de 700 kg, largeur de travail 70 cm. (matériel) | 0.15 | 9.48 | 1.422 |
| mo040 | h | Compagnon professionnel III/CP2 jardinier. (main-d'œuvre) | 0.306 | 29.25 | 8.951 |
| mo086 | h | Ouvrier professionnel II/OP jardinier. (main-d'œuvre) | 0.603 | 26.02 | 15.690 |
| % | % | Frais de chantier des unités d'ouvrage | 2 % | 29.652 | 0.593 |
|  |  | Coûts directs |  |  | 30.245 |

Déchets:
- excavation: ruo200201 Déchets biodégradables. (composant de déchet); quantité 63.623 kg; Code CED 20 02 01; Masse de l'élément 1 kg; Volume 0.000667 m3
- excavation: ruo170504 Terre et pierres distinctes de celles spécifiées dans le code 17 05 03. (composant de déchet); quantité 3.181 kg; Code CED 17 05 04; Masse de l'élément 1 kg; Volume 0.000625 m3
